# MS Thannhausen Generalsanierung
Angebotsaufforderung (GAEB DA XML 3.3, DA83)
Projekt: 2231
Währung: EUR
Vergabeart: Offenes Verfahren
Eröffnung: 20.02.2024
Erstellt mit: GXML Toolbox V3.3 R20220330, ORCA AVA 27 27.00.00, 02.06.2026

## Baustellenorganisation, Kosten-, Qualitäts- und Terminmanagement
BAUSTELLENORGANISATION, KOSTEN-, QUALITÄTS- UND TERMINMANAGEMENT

Die Baustellenorganisation, das Kosten-, Qualitäts- und Terminmanagement für die geforderten/ beschriebenen Leistungen obliegt dem AN/Bieter.

Der AN hat die vertragliche Verpflichtung, die Ausführung der übertragenen Leistungen zu leiten
(VOB/B § 4 Abs. 1 (3)) und entsprechend den Vorgaben der VOB/B § 4 Abs. 2 mangelfrei und termingerecht zu erstellen.
Das gilt auch für Nachunternehmer des beauftragten AN.

Hierfür ist ein vom AN weisungsbefugter, deutschsprachiger, fachlich qualifizierter Bauleiter vor Ort einzusetzen, welcher das vom AN geschuldete Termin- und Qualitätsmanagement zur Erstellung einer mangelfreien Leistung gemäß den vertraglichen Leistungen überwacht und koordiniert.

Von Seiten der Bauleitung wird alle 7 Tage ein Koordinierungsgespräch durchgeführt. Alle beteiligten Firmen haben mit ihrem verantwortlichen Bauleiter hier teilzunehmen. Der verantwortliche Bauleiter ist im Bietergespräch zu benennen.

In der dem Gewerk vorgeschalteten Planungsphase werden 14-tägig Planungs- und Koordinierungsbesprechungen durchgeführt, bei denen vom AN aktuelle Planungsstände vorgelegt werden müssen.

Dem AN werden vom AG die Grundlagenpläne des Architekten, Tragwerkplaners, TGA-Fachplaners nach Absprache entweder digital oder 2-fach als Lichtpause zur Verfügung gestellt.

Der AN hat spätestens 4 (vier) Wochen nach Auftragsvergabe einen detailierten Planungs- und Baufristenplan, auf der Basis des Gesamtbauzeitplans des Auftraggebers, über seine vertraglichen Leistungen zu übergeben, aus dem auch die einzelnen Planungsphasen hervorgehen. Anhand dieser Fristenpläne ist die Einhaltung der Vertragsfristen nachzuweisen.

Werden vom AN Leistungen an zugelassene ausländische Subunternehmer, Montagepartner, Werkvertragskolonnen bzw. Mitarbeiter vergeben, so ist je Arbeitsgruppe/ Kolonne ein sehr gut Deutsch sprechender, auch in technischer Hinsicht weisungsbefugter Vorarbeiter, ganztägig beizustellen.

Der AN hat als Vertragsleistung arbeitstäglich Bautagesberichte zu führen und davon dem AG wöchentlich - soweit nichts anderes vereinbart - eine Durchschrift zu übergeben. Sie müssen alle Angaben enthalten, die für die Ausführung und Abrechnung von Bedeutung sein können.

Über die von der Objektüberwachung im Auftrag des AG durchgeführte Aufmaß-/ Rechnungsprüfung erhält der AN einen Rücklauf. Korrekturen an/ in den Aufmaßen/ Rechnungen sind vom AN zu prüfen, Unstimmigkeiten bis zur nächsten Abrechnung zu klären und die unstrittigen Korrekturen bei der nächsten Abrechnung zu übernehmen.

Nachträge
Nachträge sind anzumelden und rechtzeitig vor Ausführung der zusätzlichen, geänderten Leistung zur Prüfung beim Auftraggeber vorzulegen. Nachtragsangebote sind auf der Basis des Hauptangebotes zu kalkulieren. Eventuelle Nachlässe sind zu berücksichtigen, da die Abrechnung über EDV durchgeführt wird. Evtl. Nachlässe werden grundsätzlich abgezogen. Dies gilt auch für Nachträge.
Als Nachweis der Kalkulation und zur Prüfung des Nachtrages durch den Auftraggeber sind mit dem Nachtrag vorzulegen:
- Datum der Nachtragsankündigung
- Ausführliche Begründung für die Nachtragsgrundlage nach VOB/B § 2
- Einzelkalkulation zu jeder Position mit Aufgliederung nach Lohn-, Stoff-, Geräte-, Sonstige- und Nachunternehmerkostenanteile und deren Zuschläge.
- Bei Materialkostenangaben sind diese mit Stoffkostennachweisen zu belegen.

Der AG beabsichtigt die Abnahme im Rahmen einer förmliche Abnahme gemäß VOB/B § 12 (4) durchzuführen.

## Vorbemerkungen zu: Maße und Maßaufnahme am Bau
VORBEMERKUNGEN: Maße und Maßaufnahme am Bau

Im Rahmen der techn. Objektbearbeitung / Detailplanung muss ein eigenverantwortliches Aufmaß für die gesamten Leistungen am Rohbau durch den AN genommen werden.

Basis sind Meterrisse bzw. Gebäudeachsen, die vom Bauherrn zur Verfügung gestellt werden. Das Aufmaß erstellt der AN eigenverantwortlich.
Der AN hat vor Planungs-/ Fertigungsbeginn zu prüfen, ob die Ausführung am Bau nach den vereinbarten Details und den zulässigen Bautoleranzen erfolgt ist.

Für die bauseitig ausgeführten Konstruktionen gelten folgende Maßtoleranzen gem. DIN 18202:2013-04:
Grenzabweichungen gemäß Tab. 1:
Grundsätzlich gilt bei allen Bauteilen (Zeile 1 - 6)
die Spalte 2 als Maximum der Grenzabmaße für alle Nennmaße.

Für Fenster, Türen, Einbauteile, sonstige Öffnungen gilt Zeile 6, maximal Spalte 2.
Winkelabweichungen gemäß Tab. 2:

Grundsätzlich gilt die Spalte 3 als maximaler Grenzwert des Stichmaßes für alle Nennmaße.

Ebenheitsabweichungen gemäß Tab. 3:
Sichtbeton: Wand- und Deckenflächen, Treppenanlagen,
Nischen, Aussparungen nach Zeile 3 und Zeile 6,
begrenzt auf die Maximalmaße der Spalte 3.

Normalbeton: Wand- und Deckenflächen, Treppenanlagen, Nischen, Aussparungen nach Zeile 3 und Zeile 5,
begrenzt auf die Maximalmaße der Spalte 3.

Fluchtabweichungen bei Stützen gemäß Tab. 4
Grundsätzlich gilt die Spalte 3 als maximaler Grenzwert des Stichmaßes für alle Nennmaße.

Bei vorgefertigten Bauteilen aus Beton, Stahlbeton und Spannbeton gilt DIN 18203-1:1997-04. Die zulässigen Abweichungen von den Grenzabmaßen und Winkeltoleranzen werden begrenzt auf die Maximalmaße der jeweiligen Spalte 3.

Bei unzulässig großen Bautoleranzen sind diese der Bauleitung unverzüglich mitzuteilen. Auf VOB/B § 4 (3) in Verbindung mit den in der VOB/C enthaltenen ATV wird hingewiesen.

## Allgemeine Technische Vertragsbedingungen - DIN 18335
ALLGEMEINE TECHNISCHE VERTRAGSBEDÍNGUNGEN
Stahlbauarbeiten ATV DIN 18335 VOB/C

Mit den im Leistungsverzeichnis enthaltenen Angaben über Bauart, Bauteil, Baustoff und Abmessungen gelten auch der Herstellungsvorgang und -ablauf bis zur fertigen Leistung, unter Zugrundelegung der anerkannten Regeln der Technik, der Ausführungsbestimmungen der DIN-Normen und den Werksvorschriften des Materialherstellers, als beschrieben.

Hierbei bedeutet Bauart das Herstellen durch Zusammenfügen der Baustoffe und Bauteile bis zur fertigen Leistung.

Für Ausführung, Nebenleistungen, Aufmaß und Abrechnung sind DIN 18299 und DIN 18335, in der zur Angebotsabgabe gültigen Fassung, maßgebend.

Die beschriebenen Leistungen beinhalten auch sämtliche erforderlichen Nebenleistungen sowie das Einrichten, Vorhalten und Räumen der Baustelle. Eventuelle Arbeitsunterbrechungen aufgrund des Baufortschrittes oder anderer notwendig werdender Arbeiten in verschiedenen Bereichen sind zu berücksichtigen und haben auf den Einheitspreis keinen Einfluss. (siehe Position 1.2.1)

Die Ausführung des Gesamtsauftrags erfolgt, bedingt durch den gewählten Bauablauf, in drei Hauptbauphasen:
- Phase 1:  Montage Kragarme und Anschlussschwerter
  sowie der Absturzsicherun im Innenbereich
- Phase 2:  Montage Fluchttreppen und Wartungsstege

Die Einheitspreise verstehen sich für die Lieferung und Montage aller Teile am Bau einschl. der erforderlichen Bohr-, Schweiß-, Stemm- und Vergussarbeiten.

Für die Ausführung gelten die einschlägigen DIN-Vorschriften.
Konstruktions- und Querschnittsänderungen dürfen nur mit Genehmigung der Bauleitung vorgenommen werden. Die Bauelemente sind grundsätzlich aus Präzisionsstahl zu fertigen.

Alle Stahlbauteile in der Regel aus S235 oder S355, sämtliche Kanten von Stahlteilen, soweit sichtbar bleibend und nicht über das Profil bereits gerundet, sind sauber zu fasen.

Die Teile sind vorher gründlich zu entrosten, Walzhaut und Zunder sind zu entfernen. Schweißnähte zu Hohlkastenprofilen und zu geschweißten L-, T- , Z- Winkel sind durchgehend ohne Fehlstellen zu führen und flächenbündig zu verschleifen. Beschädigungen des Grundanstriches sind nach dem Einbau nachzubessern.
Der Grundanstrich ist auf den folgenden Systemanstrich abzustimmen.

Feuerverzinkte Bauteile sind nach dem Zinkbad nachzuarbeiten und evtl. Tropfstellen, Verschlüsse bei Lochblechen o. ä. zu entfernen. Sollten Bauteile aufgrund ihrer Abmessungen getrennt werden müssen, so ist vom AN vorher dem Statiker und Architekten hierzu eine formal und statisch ausgearbeitete Detailzeichnung zur Prüfung vorzulegen.

Maße sind grundsätzlich am Bau zu nehmen.
Für die Herstellung und Montage sämtlicher Stahlbauteile gilt die DIN 18335, Punkt 3.2.1 und Punkt 3.2.2.

Alle beweglichen Teile sind nach dem Anschlagen nachzustellen und zu fetten. Leichtmetall-Messing- oder Nirostateile sind nach Fertigstellung der Malerarbeiten einzubauen.

Konstruktionsbedingte Halteeisen für den Transport und Einbau sind ohne besondere Vergütung auszuführen.

Arbeitsunterbrechungen im Zuge des Baufortschrittes sind zu berücksichtigen und haben auf die Einheitspreise keinen Einfluss (Siehe auch TERMINE).

Der erforderliche Schweißernachweis bei tragenden Bauteilen ist auf Verlangen vorzuweisen. Der AN muss zertifiziert sein Stahltragwerke gem. DIN EN 1090 EXC 2 auszuführen.
Nachweis ist auf Verlangen vorzuweisen.

Bei thermisch getrennten Konstruktionen wird eine bauphysikalisch und bautechnisch einwandfreie Ausführung (Konstruktion mind. entspr. Rahmenmaterialgruppe 2.1) erwartet.

Sollten vom Auftragnehmer gewünschte Änderungen der Konstruktion vorgenommen werden, so sind die Änderungen zeichnerisch darzustellen (Werkstattzeichnungen) und eigenverantwortlich bei Bedarf mit dem Prüfstatiker abzuklären. Die gesamten Kosten hierfür sind vom AN zu tragen.

Feuerverzinkte Konstruktionen im Außenbereich sind so vorzusehen, dass bauseits keine Schweißarbeiten mehr ausgeführt werden müssen.

## Regelungen zur DIN EN 1090
REGELUNGEN ZUR DIN EN 1090

Die Ausführung von Stahltragwerken, sei es im Werk oder auf der Baustelle, ist technisch geregelt in der DIN EN 1090-2. Auf der Baustelle muss sichergestellt sein, dass die Bauprodukte verwendbar sind im Sinne der BayBO, und die Montagefirma muss die DIN EN 1090-2 einhalten. Darüber hinaus muss auf der Baustelle gemäß § 3 der Bauprodukten- und Bauartenverordnung (BauPAV) die besondere Herstellerqualifikation beim Schweißen von Stahlbauteilen berücksichtigt werden. Folgende Punkte sind dabei gemäß Liste der Technischen Baubestimmungen (Anlage 2.4/2) zu beachten:

Die Ausführung von geschweißten Bauteilen, Tragwerken und Bauwerken aus Stahl in den genannten Ausführungsklassen darf nur durch solche Betriebe auf der Baustelle erfolgen, die über einen Eignungsnachweis für die Ausführung von Schweißarbeiten in den entsprechenden Ausführungsklassen verfügen. Als Eignungsnachweis gilt dabei alternativ ein durch eine notifizierte Stelle ausgestelltes oder bestätigtes Schweißzertifikat nach DIN EN 1090-1-1:2012-02, wenn die werkseigene Produktionskontrolle des Betriebs durch diese Stelle entsprechend DIN EN 1090:1-2012-02 zertifiziert ist oder wenn ein auf Grundlage von DIN EN 1090-2 in Verbindung mit DIN EN 1090-1:2012-02, Tabelle B.1 durch eine bauaufsichtlich anerkannte Stelle ausgestelltes Schweißzertifikat vorliegt oder während der verbleibenden Gültigkeitsdauer eine Bescheinigung über die Herstellerqualifikation nach DIN 18800-7, entsprechend der Tabelle oben rechts besteht. Auf der Baustelle können Metallbaufirmen mit gültiger Bescheinigung über die Herstellerqualifikation nach DIN 18800-7 tätig sein, soweit die Voraussetzung dafür durch den Standsicherheitsnachweis nach Eurocode 3 erfüllt ist.

Entsprechende Nachweise sind vor Ausführung vorzulegen.

## Oberflächenbehandlung
OBERFLÄCHENBEHANDLUNG

Alle verbauten Stahlteile sind prinzipiell feuerverzinkt auszuführen.
Zusätzlich sind je nach gestalterischen Vorgaben die verzinkten Bauteile mit einer Pulverbeschichtung zu versehen.

Oberflächenbeschichtung 1:  feuerverzinkt
Oberflächenbeschichtung 2:  feuerverzinkt und pulverbeschichtet
Die jeweilige Ausführung ist den Konstruktionsbeschreibungen zu entnehmen.

Zudem ist in allen Positionen einzukalkulieren, dass die Köpfe der Senkkopfschrauben in der Farbe der Stahlteile zu beschichten sind. Sollte die Farbbeschichtung der Senkkopfschrauben bei der Montage beschädigt werden, ist dies nachzuarbeiten (Nacharbeiten sauber auf dem beschädigten Schraubenkopf reduziert).

## Schweißnähte
SCHWEISSNÄHTE

Die Schweißnähte von Schweißverbindungen sind prinzipiell immer auf ganzer Höhe auszuführen, und entsprechend in die Einheitspreise mit einzukalkulieren.
Ein punktweises Anschweißen ist formal nicht gewünscht.

Das eventuelle Nacharbeiten von sich verziehenden Stahlbauteilen ist ebenfalls, auch ohne explizite Erwähnung in den Leistungspositionen, mit in die Einheitspreise einzukalkulieren.

An einigen Stellen sind die Schweißnähte zusätzlich nachzuarbeiten, indem diese begradigt und geschliffen werden.
Dieser Aufwand wird, wo gefordert gewünscht und gefordert in ausdrücklich, mit dem Vermerk "Schweißnähte: nachzuarbeiten" benannt.

## 16A SCHLOSSERARBEITEN

### BEREICH 1 ALLGEMEINKOSTEN

#### Titel 1.1 Vorbereitung, Planung, Organisation, Dokumentation

**1.1.1 Projektdokumentation**
*** Pauschalposition
Der AN hat dem AG in 1-facher Ausfertigung vor der Abnahme bzw. spätestens vor Erstellung der Schlussrechnung eine Projektdokumentation (A4-Ordner und USB-Stick) zu übergeben.
Die Projektdokumentation ist gewerkeweise anzupassen und muss im Wesentlichen enthalten:

- Nachweise, Berechnungen, etc., soweit die AN diese erstellt hat
- Bestandspäne der fertigen Anlagen (in Papierform und in digitaler Form, sowohl als PDF, als auch als vektorielle DWG/DXF-Dateien)
- Sämtliche Produktdatenblätter, Zulassungen, Prüfzeugnisse, Sicherheitsdatenblätter, etc. verwendeter Materialien
- Bautagesberichte
- Prüf- und Abnahmebescheinigungen sicherheitsrelevanter Bau-, und Anlagenteile - Konformitätserklärungen
- Übereinstimmungserklärungen
- Benennung der mit der zulassungskonformen Ausführung betrauten Mitarbeiter und überwachenden Personen (siehe z.B. Dübel-Zulassung)
- Fachunternehmerbescheinigung mit Ansprechpartner bei Gewährleistungsmängeln
- Fachbauleitererklärung - Behördliche Abnahme, TÜV, Gutachten etc.
- Nachweis der statischen Wirksamkeit der vom AN gewählten Befestigungsmittel und Unterkonstruktionen
- Technische Datenblätter und CE-Kennzeichen
- Nachunternehmerliste mit Telefonnummer und Ansprechpartner
- Grundlagen und Beschreibung der Konstruktionen mit Angaben zu Hersteller/Produktunterlagen mit Auflistung der eingebauten Materialien und Anschriften der Hersteller mit Datenblättern, Prospekten, Beschreibung der Materialbearbeitung und Angaben über die Nachlieferung des verwendeten Materials
- Bedienungs-, Betriebsanleitungen mit Pflege- und Wartungsanweisungen
- Zulassungsbescheide, Bescheinigungen und Nachweise, wie Konformitätsbescheinigungen, Einzelzulassungen, gutachterliche Stellungnahmen
- Bestätigung der gesundheitlichen Unbedenklichkeit aller eingebauten Materialien
Menge: 1,000 psch

**1.1.2 Maße und Maßaufnahme am Bau**
*** Pauschalposition
Im Rahmen der techn. Objektbearbeitung / Detailplanung muss ein eigenverantwortliches Aufmaß durch den AN genommen werden.

Das Aufmaß gilt zudem als Abrechnungsgrundlage und ist der Bauleitung zu übergeben.

Basis sind Meterrisse bzw. Gebäudeachsen, die vom Bauherrn zur Verfügung gestellt werden.

Der AN hat vor Planungs-/ Fertigungsbeginn zu prüfen, ob die Ausführung am Bau nach den vereinbarten Details und den zulässigen Bautoleranzen erfolgt ist. Für die bauseitig ausgeführten Konstruktionen gelten DIN 18202, Tab. 1 bis Tab. 3 und DIN 18203 Teil 1 und Teil 3, ohne Einschränkung der maximal zulässigen Abweichungen.

Bei unzulässig großen Bautoleranzen sind diese der Bauleitung unverzüglich mitzuteilen. Auf VOB/B § 4 (3) in Verbindung mit den in der VOB/C enthaltenen ATV wird hingewiesen.

Auf der Basis der Vermessungsleistungen sind die Werkpläne der Architekten anzupassen, die grundsätzliche Konstruktion und formale Ausbildung darf hier jedoch nicht geändert werden.
Menge: 1,000 psch

**1.1.3 Detail-, Werkstatt- und Montageplanung**
*** Pauschalposition
Der AN hat nach Auftragserteilung für alle beschriebenen Leistungen, in Übereinstimmung mit den gestalterischen und technischen Vorgaben des Architekten, eine prüffähige Werk- und Montageplanung zu erstellen und vorzulegen.

Anforderungen an die Werk- und Montageplanung:
mit CAD erstellte Planunterlagen in Papierform und als PDF und DXF/DWG-Datei, übergeben.

Sämtliche Detail-, Werkstatt-, und Montagepläne, mit Beschreibung der verwendeten Materialien, die zur Herstellung der geforderten Leistungen erforderlich sind, einschließlich der prinzipiellen Darstellung der angrenzenden Gewerke.

Übersichten / Positionspläne im Maßstab 1:100;
Fassadenansichten im Maßstab 1:50 bzw. 1:20;
Werkpläne im Maßstab 1:50 bis 1:10
Detail- und Anschlusspunkte im Maßstab 1:5 bis 1:1

Aus den Darstellungen müssen Konstruktion, Maße, Einbau, Befestigung und Bauanschlüsse eindeutig hervorgehen. Sofern im Zuge der Planprüfung durch den AG Änderungen vorgenommen werden, sind diese einzuarbeiten.

Katalogseiten von Produktherstellern werden nicht akzeptiert!

Vor Fertigungsbeginn sind alle Zeichnungen dem AG zur Durchsicht vorzulegen. Der AG beansprucht einen Prüfungszeitraum von ca. 12 Werktagen. Die Vorlage der Pläne durch den AN hat rechtzeitig zu erfolgen, sodass keine Verschiebungen innerhalb der zum Angebot definierten Firsten kommt.

Dem AN werden vom Auftraggeber die Grundlagenpläne (Architekt, Tragwerksplaner, TGA-Fachplanung) in einfacher Ausfertigung in Papierform, sowie digital (DXF/DWG) zur Verfügung gestellt.

Die Planungsleistungen erstellt der AN auf der Basis der vom Architekten zur Verfügung gestellten Planung. Diese Planung überprüft der AN auf Übereinstimmung mit den Grundlagen/ Vorschriften des Vertrages, der Ausschreibung, der Normen, Richtlinien, Merkblätter, etc. und der VOB Teil B und C. Will der AN von den Vorgaben abweichen, so benötigt er hierzu die Zustimmung des AG (siehe VOB/B).

Die Objektüberwachung überprüft die Planungsleistungen des AN auf Übereinstimmung mit den Systemplänen des Architekten, der Ausschreibung und den Regeln der Technik.
Menge: 1,000 psch

**1.1.4 Bereitstellung Muster**
*** Pauschalposition
Im Vorfeld der Montage ist eine Musterecke des Tragrostes in Verbindung mit dem Träger zu fertigen und dem Bauherren und Architekten zur Freigabe zu liefern.

Das Musterstück soll den Knotenpunkt, bestehend aus:
- Tragrost
- Obergurt
- Anschraublasche und
- Träger
im Maßstab 1:1 abbilden .

Das Musterstück ist in dem gewählten Farbton zu beschichten, wobei hier lediglich der Farbton, nicht der technische Aufbau (verzinkt, pulverbeschichtet) darzustellen ist.

Ansichtsbreite  1.000 mm x 1.000mm
Tiefe  500 mm x  500 mm
Menge: 1,000 psch

#### Titel 1.2 Baustelleneinrichtung

**1.2.1 Baustelleneinrichtung**
*** Pauschalposition
Einrichten, Vorhalten sowie Räumen der Baustelle nach Baufertigstellung mit allen erforderlichen Maschinen, Geräten, Krananlagen, Unterkunfts- und Lagerräumen, sowie Wasser- und Stromanschlüssen.

Siehe hierzu beiligenden Baustelleneinrichtungsplan.

Auf dem Grundstück sind Lagerflächen vorhanden, diese können in Abstimmung mit der örtlichen Bauleitung genutzt werden.

Ein Baustellen-WC-Container ist bauseits vorhanden.

Es stehen an zentraler Stelle Zapfstellen für Wasser und Strom zur Verfügung, die Verteilung von diesen Stellen aus, ist Sache des AN.

Alle Einrichtungen müssen den Vorschriften der Berufsgenossenschaft entsprechend, mit Abschrankungen, Baustellenbeleuchtung, Beschilderung und sonstigen Schutzvorkehrungen versehen werden.

Die Baustelle / das Gebäude ist laufend in einem aufgeräumten Zustand zu halten.
Vom AN anfallender Bauschutt ist getrennt zu entsorgen. Es stehen keine Container bauseits zur verfügung. Diese müssen in die Position mit einkalkuliert werden.
Container sind auf der Baustelle nur mit Deckel/ Klappe und verschlossen gestattet.

Die Baustelle ist nach Beendigung so herzurichten, dass keinerlei Schäden verbleiben bzw. entstehen.
Insbesondere ist sämtlicher Bauschutt / Abfall zu entfernen.

Ist nach dem Räumen der Baustelle Bauschutt des AN auf der Baustelle vorhanden, so wird die notwendige Entsorgung dem AN in Rechnung gestellt.

Das Herrichten der Lager- und Arbeitsplätze sowie Unterkonstruktion für Geräte und Maschinen, die Geräte-/ Maschinenkosten einschl. Kran gegebenenfalls Kräne, Material- Vorhaltekosten, Personalkosten und alle sonstigen Arbeiten/Aufwendungen, die der AN zur ordnungsgemäßen Durchführung der Bauaufgabe zu erbringen hat, sind einzukalkulieren.

Es steht bauseits kein Kran zur Mitbenutzung zur Verfügung und somit sind ggf. erforderliche Krane oder Ähnliches hier einzukalkulieren. Ebenso ist kein Lastenaufzug am Gerüst vorgesehen.

Lieferung von Material darf nur erfolgen, wenn Fachpersonal zur Entgegennahme auf der Baustelle ist. Ein Abliefern ohne Nachweis ist unzulässig.
Sollten auf der Baustelle Beschädigungen an Materialien, welche nicht durch Fremdverschulden auftreten, ist hierfür der AN zuständig.

Die Ausführung des Gesamtsauftrags erfolgt, bedingt duch den gewählten Bauablauf, in zwei Hauptbauphasen:

- Phase 1:  Montage Kragarme und Anschlussschwerter
  sowie der Absturzsicherun im Innenbereich
- Phase 2:  Montage Fluchttreppen und Wartungsstege

Die Baustelleneinrichtung wird trotz der drei Bauphasen nur einmal vergütet. Der Mehraufwand  für die etappenweise Ausführung ist in diese Position mit einzukalkulieren
Menge: 1,000 psch

**1.2.2 Hub- und Montagegerät**
*** Pauschalposition
für die Montage der Fluchtbalkone, Fluchttreppen und dem Zugangsteg, für den Zeitraum nach dem Rückbau des bauseitgen Gerüsts bis zur Fertigstellung der ausgeschriebenen Leistungen.
Hub- und Montagegerät nach Wahl des AN (Anzahl und Art)

HINWEIS ZUR KALKULATION:
Für den Einbau der Kragarme und Anschlussschwerter stehen dem Auftragnehmer die Arbeitsgerüste (Ausführung als Fassadengerüst) zur Verfügung.
Diese Gerüste werden bauseits gestellt und können mitbenutzt werden.
Das bauseits vorhandene Gerüst ist mit einer innenliegenden Konsole (30cm) ausgeführt. Der beengte Arbeitsraum zwischen Rohbau und Gerüst ist mit einzukalkulieren.

Zum Zeitpunkt der Montage aller weiteren Fluchtbalkonelemente, der Fluchttreppen und der Zugangsbrücke sind die Fassadengerüste abgebaut und es stehen dem AN keine bauseitigen Gerüste zur Verfügung. Es wird davon ausgegangen, dass die Arbeiten durch Hubsteiger oder ähnliches  Hubgerät, welches vom Auftragnehmer gewählt werden kann, erfolgt .

Die Montage der Fluchtbalkone erfolgt zu einem Zeitpunkt, bei dem die Fassadenverkleidung, die Pfosten-Riegel-Elemente, die Untersichten des Dachvorsprungs, etc. bereits fertig eingebaut sind. Die Montage der Fluchtbalkone, Treppen und des Zugangstegs haben somit mit äußerster Vorsicht zu erfolgen.

Um das Gebäude wird ein 2m breiter befestigeter Fahrweg ausgebildet. Dieser wird im Bereich der Fluchttreppen und Geländerversprünge unterbrochen. Hier muss für die Montage geeignetes Hubgerät gewählt werden.

Die Kosten für das Hub- und Montagegerät ist über die gesamte Ausführungsdauer in die Baustelleneinrichtung mit einzukalkuieren.

Sollten Innengerüste erforderlich sein, auch über 2m Höhe, so sind diese hier einzukalkulieren.
Menge: 1,000 psch

#### Titel 1.3 Stundenlohnarbeiten

*Hinweis: Vorbemerkungen*
Für Arbeiten, die umständehalber nicht massenmäßig erfasst werden können und mit ausdrücklicher Genehmigung der Bauleitung unter täglicher Vorlage der Regiezettel ausgeführt werden, kommen nachstehende Verrechnugnssätze in Anwendung

Die Verrechnungssätze sind unaufgegliedert anzubieten.

Hier sind enthalten:
- Lohn- und Gehaltskosten
- Lohn- und Gehaltsnebenkosten
- Sozialkassenbeträge
- Gemeinkostenanteile
- Gewinn

Stammarbeiterzulagen werden nicht vergütet. Zuschläge zu den Verrechnungssätzen für vom AG angeordenete oder zu vertretende Nacht-, Sonntags- und Feiertagszuschläge sowie Mehrarbeit (Überstunden) werden in Höhe der tariflichen Vereinbarung vergütet.

Für Nacht-, Sonntags- und Feiertagsarbeit wird ein Zuschlag für den Beitrag zur gesetzlichen Unfallversicherung vergütet. Für Mehrarbeit werden zusätzlich die Sozialkosten vergütet.

Beschäftigt der Bieter bei einer der nachstehenden Lohn-/Berufsgruppen keine Arbeitskräfte, hat er dies anzugeben und stattdessen den Einsatz möglichst gleichwertiger Arbeitskräfte anzubieten.

Die Regieberichte müssen eindeutig gekennzeichnet und den Bereichen NEUBAU bzw. UMBAU und SANIERUNG zuzuordnen sein (nur ein Bereich pro Regiebericht) und dann entsprechend abgerechnet werden.

**1.3.1 Stundenlohnarbeiten, Vorarbeiter**
Für evtl. erforderliche Arbeiten, die nicht im Leistungsverzeichnis erfasst sind, werden berechnet für: Vorarbeiter.
Menge: 20,000 Std.

**1.3.2 Stundenlohnarbeiten, Facharbeiter**
Für evtl. erforderliche Arbeiten, die nicht im Leistungsverzeichnis erfasst sind, werden berechnet für: Facharbeiter.
Menge: 20,000 Std.

**1.3.3 Stundenlohnarbeiten, Helfer**
Für evtl. erforderliche Arbeiten, die nicht im Leistungsverzeichnis erfasst sind, werden berechnet für: Helfer.
Menge: 15,000 Std.

**1.3.4 Stahlbau-Profile - Stahlgüte S 235**
Stahlbau-Profile typisiert als
- IPE-Profile
- HE-B-Profile
- HE-M-Profile
- HE-A-Profile
Grenzabmaße und Formtoleranzen nach DIN EN 10034, März 1994
sowie
- L-Profile gleichschenklig
- L-Profile ungleichschenklig
- U-Profile
- T-Profile
- Z-Profile
nach DIN EN 10024 + EN 10056-2.

Ohne Rostschutz, liefern und einbauen, ab 1m Einzellänge, Walztoleranz und Verschnitt bleiben bei der Gewichtsermittlung unberücksichtigt. Zusatzteile wie Kopf- und Fußplatten, Verstärkungen, Stegbleche usw. werden gesondert abgerechnet (s. Kleineisenteile),
Stahlgüte S 235
Menge: 1,200 to

**1.3.5 Kleinteile - Stahlgüte S 235**
Kleinteile wie
- Schrauben bis Güte 10.9
- Bolzen
- Gewindestangen
- Stahlplatten
- Anschlusspratzen
- Beilagscheiben
- Kopf- und Fußplatten
- Stegbleche
- usw.
Es handelt sich um nicht typisierte Teile, die aneinandergefügt oder an typisierte Profile und Stahlteile (L >= 1m) angeschweißt werden (Profilstahl s. gesonderte Positionen).
Schweißnahtdicke allgemein mindestens 0,7x der geringsten anzuschließenden Blechstärke, ohne Rostschutz herstellen, liefern und einbauen, jeweils Einzelanfertigung.
Stahlgüte S235
Menge: 0,800 to

**1.3.6 Kleinteile als Mischkonstruktion - Stahlgüte S 235**
Kleinteile wie vor, jedoch als Mischkonstruktion aus nicht typisierten Stahlteilen verschiedener Abmessungen und typisierten Profilen bis 99cm Einbaulänge wie
- Formstähle
- Rohre
- Rund- und Vierkantstähle
- Flach- und Breitflachstähle
herstellen, liefern und einbauen, einschl. der Verschweißungen, Schweißnahtdicke jeweils mindestens 0,7x der geringsten Blechdicke, ohne Rostschutz,
Stahlgüte S 235
Menge: 0,800 to

### BEREICH 2 FLUCHTTREPPEN

*Hinweis: Fluchttreppenanlage*
Der Fluchtweg aus dem Schulgebäude und der Wartungsweg auf die Dachflächen führt auf der Südseite über drei Treppenanlagen, die im Folgenden ausgeschrieben sind.

Die Fluchttreppen werden aus formalen Gründen mit einem senkrechten Rost aus Vierkantrohren verkleidet. Diese Vierkantrohre übernehmen jedoch auch als Stützen eine tragende Funktion.

#### Titel 2.1 Fluchttreppe SÜD 1

**Ausführungsbeschreibung 1 Konstruktionsbeschreibung Fluchttreppe Süd 1**
*Konstruktionsbeschreibung Fluchttreppe Süd 1*
Die Fluchttreppe Süd 1 führt entlang der Schulküche von der Geländeoberkante als einläufige Treppe auf das Dach über dem EG.

Die Treppenkonstuktion lagert an Trägern auf, die wandseitig mittels Konsolen und an den Vierkantrohren des senkrechten Rostes an der wandabgewandten Seite befestigt sind.

Die Treppenkontruktion setzt sich aus folgenden Elementen zusammen:

1 Stück  Einläufige Treppe mit
 2  Stück Flachstahlwangen
 1  Stück Zwischenpodest
 23 Stück  Steigungen
1 Stück  Austrittspodest
6 Stück  Träger als Auflager der Treppenwangen
1 Stück  Tragrost
2 Stück  Handläufe, dem Treppenverlauf folgend

Die Treppe vesteht sich als fertige Leistung wird aber zur besseren Kalkulation in einzelene Positionen untergliedert.

Für die Montage der fassadenseitigen Anschlussschwerter stehen Fassadengerüste zur Verfügung, für alle weitern Arbeiten stehen diese jedoch nicht mehr zur Verfügung.

Einbauort:  SÜDSEITE
Gelände OK: bis +4,36m

Der AN muss die Montage mit geeignetem Hubgerät ausführen.
Siehe Position 1.2.2

**2.1.1 SÜD 1 - Treppenlauf 1**
Treppenlauf 1 mit 13 Steigungen ca. 17,8/28 cm,
Untertritt 3 cm, als geschweißte und geschraubte Konstruktion vom Zwischenpodest zur GOK (+0,00) herstellen, liefern und montieren.

1. Treppenlauf bestehend aus:
2 Stück Flachstahlwangen
  Länge 4.080 mm
  Höhe 300 mm
  t= 20 mm
  je Wangen sind an den Wangen zwei
  Flachstahldreiecke, Maße 135 x 80 x 20 mm,
  ebengleich anzuschweißen.
  An dem Flachstahldreieck ist eine waagrechte
  Anschraubplatte, 133 x100 x 20 mm,
  anzuschweißen,
  Anschraubplatte mit jeweils 2 Langlöchern
  12 x 24 mm

Die Wange wird über die Anschraubplatte mit den Trägern der Folgepostionen durch insgesamt acht M12-Schrauben verbunden

2 Stück  Waagrechte Verlängerung des Treppenlaufs
  aus Flachstahl 765 x 300 mm
  am Übergang zum Zwischenpodest
  ebenengleich mit Flachstahlwange verschweißt
2 Stück Senkrechte Verlängerung am Austritt des
  Treppenlaufs
  aus Flachstahl 270 x 300 x 20 mm
2 Stück  Fußplatte Flachstahl 300 x 100 x 15 mm
  Fußplatte mit 4 Stück Bohrungen, d= 12mm,
  inkl. 4 Stück Schrauben M12
13 Stück  Pressroststufen, Tragstab 30 / 3 mm
  mit Sicherheitskante,
  Treppenlaufbreite 1.320 mm
  Maschenweite 30/10 mm,
  rutschhemmende Oberfläche
  inkl Befestigungsmaterial
  Die Trittstufen sind auf der Außenseite mit
  Senkschrauben in die Flachstahlwange zu
  befestigen, an der Innenseite in die gestockte
  STB-Betonscheibe
  Oberflächenbehandlung feuerverzinkt
1 Stück Aussteifungskonstruktion
  aus 2x Rundstahl V2A, d= 8mm
  gekreuzt, jeweils mit Spannschloss
  inkl. Anschlusskonstruktion
  4 Stück Flachstahl 50 x 50 x 15 mm
4 Stück  Anschraubplatten
  Flachstahl 200 x 80 x 1,5 mm
  zur Montage der Wangen auf den Konsolen
  mit je 1 Langlochbohrung, d= 8mm
  und je 1 Senkkofschraube M8
2 Stück  Auflager der Gitterroste des Zwischenpodests
  Flachstahl 80 x 10 x 450 mm
  Flachstahl durchgängig an der
  Wangenkonstruktion verschweißt

Der Treppenlauf liegt am Übergang zum Zwischenpodest auf einer Konsole (siehe Folgeposition 2.1.8 ) auf und wird mit dieser und den Zargen des zweiten Treppenlaufs  verschraubt (siehe Zulage Überblattung).
Montagehöhe:
UK Treppenlauf -0,00 m OKF
OK Treppenlauf + 2,375m OKF

Oberflächenbehandlung: feuerverzinkt und pulverbeschichtet
Menge: 1,000 Stk

**2.1.2 SÜD 1 - Treppenlauf 2**
Treppenlauf 2 mit 10 Steigungen ca. 17,8/28 cm,
Untertritt 3 cm, als geschweißte und geschraubte Konstruktion vom Zwischenpodest zum Obergeschoss OK (+4,95 m über GOK) herstellen, liefern und montieren.

2. Treppenlauf bestehend aus:
2 Stück Flachstahlwangen
  Länge 3.735 mm
  Höhe 300 mm
  t= 20mm
  je Wangen sind an den Wangen zwei
  Flachstahldreieckem Maße 135 x 80 x 20 mm,
  ebengleich anzuschweißen,
  an dem Flachstahldreick ist eine waagrechte
  Anschraubplatte, 133 x 100 x 20 mm,
  anzuschweißen,
  Anschraubplatte mit jeweils 2 Langlöchern
  12 x 24 mm,

Die Wange wird über die Anschraubplatte mit den Trägern der Folgepositionen durch insgesamt acht M12-Schrauben verbunden.

2 Stück  Waagrechte Verlängerung des Treppenlaufs
  aus Flachstahl, 420 x 300 x 20mm,
  am Übergang zum Zwischenpodest ebenengleich
  mit Flachstahlwange verschweißt
2 Stück Waagrechte Verlängerung am Austritt des
  Treppenlaufs im Bereich des Austrittspodests
  aus Flachstahl, 300 x 300 x 20 mm,
  ebenengleich mit Flachstahlwange des
  Treppenlaufs verscheißt
10 Stück  Pressroststufen, Tragstab 30/3 mm
  mit Sicherheitskante,
  Treppenlaufbreite 1.320 mm
  Maschenweite 30/10 mm,
  rutschhemmende Oberfläche
  inkl Befestigungsmaterial
  Die Trittstufen sind auf der Außenseite mit
  Senkschrauben in die Flachstahlwange zu
  befestigen, an der Inneseite in die gestockte
  STB-Betonscheibe
  Oberflächenbehandlung feuerverzinkt
1 Stück Aussteifungskonstruktion
  aus 2x Rundstahl V2A, d= 8mm,
  gekreuzt, jeweils mit Spannschloss
  inkl. Anschlusskonstruktion
  4 Stück Flachstahl, 50 x 50 mm
4 Stück  Anschraubplatten
  Flachstahl 200 x 80 x 1,5 mm
  zur Montage der Wangen auf den Konsolen
  mit je 1 Langlochbohrung, d= 8mm,
  und je 1 Senkkofschraube M8
2 Stück  Auflager der Gitterroste des Zwischenpodests
  Flachstahl, 80 x 10 x 450 mm,
  Flachstahl durchgängig an der
  Wangenkonstruktion verschweißt

Der Treppenlauf liegt am Übergang zum Zwischenpodest und am Übergang zum Austrittspodest auf einer Konsole (siehe Folgeposition) auf und wird mit dieser und den Zargen des Zwischenpodests verschraubt (siehe Zulage Überblattung).

Montagehöhe:
UK Treppenlauf +2,375 m OKF
OK Treppenlauf +4,36 m  OKF

Oberflächenbehandlung feuerverzinkt und pulverbeschichtet
Menge: 1,000 Stk

**2.1.3 SÜD 1 - Austrittspodest**
Austrittspodest, ca. 4.165 mm x 1.520 mm, für Gitterrostebene
als geschweißte und geschraubte Konstruktion am Ende des  2. Treppenlauf herstellen, liefern und montieren.

Austrittspodest  bestehend aus:
2 Stück  Wangenkonstruktion
  Flachstahl, 4.165 mm x 300 mm x 20 mm
1 Stück  Wange
  Flachstahl, 1.320 mm x 300 mm x 20 mm

Alle drei Wangen sind im 90°-Winkel auf voller Höhe zu verschweißen.
Die fassadenseitige Wange ist auf 2.400 x 130 mm oberseitig auszunehmen.

2 Stück  Druckstangen
  Rundrohr 54 x 2,6 mm
  Länge 1.320 mm
  je 2 Stück Anschweißplatten
  90 x 90 x 1,5 mm
  beidseitig mit den beiden Wangen verschweißt
2 Stück  Auflager der Gitterroste
  Flachstahl 80 x 10 x 4.165 mm
  Flachstahl durchgängig an der
  Wangenkonstruktion verschweißt
1 Stück  Auflager der Gitteroste
  Flachstahl 80 x 10 x 1.320 mm
  an der Wangenkonstruktion verschweißt
  und auf Gehrung mit den anderen Auflagern
6 Stück  Anschraubplatten
  Flachstahl 200 x 80 x 1,5 mm
  zur Montage der Wangen auf den Konsolen
  mit je 1 Langlochbohrung d= 8mm
  und je 1 Senkkofschraube M8

Das Austrittspodest liegt auf drei Trägern (siehe Folgeposition) auf und wird mit diesen und den Zargen der Treppe verschraubt (siehe Zulage Überblattung).

Montagehöhe:
OK Podest  ca. 4,36 m über GOK

Oberflächenbehandlung: feuerverzinkt und pulverbeschichtet
Menge: 1,000 Stk

**2.1.4 SÜD 1 - Überblattung der Wangen als Zulage**
Der Übergang der Treppenwangen untereinader, der Treppenwangen zu den Wangen des Zwischen- bzw. Austrittspodest, muss flucht- und ebenengleich erfolgen.

Der Übergang erfolgt durch eine kraftschlüsssige verschraubte Überblattung:

Für die Überblattung müssen die Wangen jeweils wechselseitig ausgenommen werden.
Maß der Ausklinkung:  200 x 300 x 10 mm.

Beide Blattstöße werden durch 4 Stück M12 Schrauben kraftschlüssig verbunden.

In diese Position sind einzukalkulieren:
2 Stück  Ausklinkungen
 Maß 200 x 300 x 10 mm
 Ausklinkung erfolgt an zwei zu verbindenden
 Flachstahlzargen
4 Stück  Bohrungen, d= 12mm
4 Stück  Senkkopfschrauben M12
Menge: 6,000 Stk

**2.1.5 SÜD 1 - Zwischenpodest Gitterrost 1.320 mm x 1.130 mm**
*** Bezugsbeschreibung
Zwischenpodest als Schweißpressrost herstellern, liefern und montieren:

Schweißpressrost,bestehend aus:
- Tragstab 30/3 mm
- Maschenweite 30/10 mm,
- rutschhemmende Oberfläche (mind. R11)
- inkl. Befestigungsmaterial
- Oberflächenbehandlung feuerverzinkt

Maße 1.320 mm x 1.130 mm
Menge: 1,000 Stk

**2.1.6 SÜD 1 - Gitterrostebene Austrittspodest**
*** wie Position 2.1.5
als Gitterrost mit den Maßen
Teil 1: 1.320 mm x 2.120 mm
Teil 2: 1.320 mm x 2.120 mm
Menge: 1,000 Stk

**2.1.7 SÜD 1 - Anschlussschwert**
Anschlussschwert aus verschweißten Stahlprofilen herstellen, liefern und montieren:

Anschlussschwert bestehend aus:
1 Stück  Kopfplatte
  Flachstahl 250 x 220 x 15 mm
  vier Bohrungen, d= 12 mm
1 Stück  Schwert
  Flachstahl 400 x 120 x 15 mm
  senkrecht an Kopfplatte geschweißt
  zwei Stück Bohrungen, d= 12 mm
1 Stück  Tropfnase
  Flachstahl  30 x 8 mm
  vierseitig umlaufend an Stahlschwert geschweißt

Jede Kopfplatte ist mit je vier Klebeanker M12, Länge mind. 150 mm, in den Betonuntergrund zu verankern.

Hinweise:
Montageort:  Stahlbetonwände entlang der Fluchtreppe Montagegrund:  Stahlbeton C20/25
Oberfläche:  feuerverzinkt und pulverbeschichtet
 Farbe nach Wahl des AG

Die Lage und Höhe dieses Anschlussschwerts muss mit Lage und Höhe des Treppenlaufs korrespondieren.
Der Veremssungsaufwand bei der Montage ist Teil dieser Position und wird nicht separat vergütet.
Menge: 6,000 Stk

**2.1.8 SÜD 1 - Träger**
Träger als geschraubte und geschweißte Konstruktion aus
Stahlprofilen, herstellen, liefern und montieren:

Konstruktion bestehend aus:
2 Stück  U-Winkel
  U 160 x 65 x 7,5 mm
  Länge 1.500 mm
4 Stück  Langlochbohrung d= 12mm
4 Stück  M12
4 Stück  Langlochbohrung d= 8 mm

Die beiden U-Winkel der Trägerkonstruktion werden jeweils links und rechts des Anschlussschwertes und den Anschlusslaschen des Tragrosts angeordnet und miteinander verschraubt.

Oberflächenbeschichtung:
feuerverzinkt und pulverbeschichtet

Für diese Arbeiten stehen keine Fassadengerüste zur Verfügung. Der AN muss die Montage mit geeignetem Hubgerät ausführen.
Der Baugrund wird durch den AG so befestigt, dass mit Hubgerätschaften um das Gebäude gefahren werden kann.
Es ist bei der Kalkulation zu berücksichtigen, dass in Teilbereichen die Montage durch vorkragende Betonbauteile erschwert wird.
Die Art und Anzahl der vom AN zu wählenden Hubgeräte, sind in die Einheitspreise der folgenden Positionen einzukalkulieren und werden nicht separat vergütet.
Menge: 6,000 Stk

**Ausführungsbeschreibung 2 Konstruktionsbeschreibung senkrechter Tragrost**
*Konstruktionsbeschreibung senkrechter Tragrost*
Die Absturzsicherung und die vertikale Tragkonstruktion an der der Wand abgewandten Seite bildet ein Rost aus senkrechten Rechteckrohren (100x50x5mm), die im Abstand von ca. 230 mm aneinader gereiht und an der Ober- und Unterseite mit waagrechten Flachstahlgurten bzw. L-Winkeln verbunden sind.
Zum Anschluss der Träger sind an mehreren Rechteckrohren Anschlusslaschen zu schweißen.

Zur Sicherstellung der Abstzurzsicherung werden zusätzliche Stäbe aus Flachstahl vorgesehen,
Diese werden an den Wangen der Vorpositionen Treppenlauf 1 und Treppenlauf 2 verschweißt.

Der Tragrost wird mittels des unteren durchlaufenden L-Winkels auf die Flachstahlabdeckung des Streifenfundaments geschraubt. Die Verschraubung erfolgt in ein Sackloch, Schraubenkopf und Befestigungsstelle sind nach der Montage mit Flüssigkunststoff abzudichten.

**2.1.9 SÜD 1 - Senkrechter Tragrost 10.750 mm x 5.400 mm**
Senkrechten Tragrost als geschweißte Konstruktion aus Stahlhohlprofilen herstellen, liefern und montieren:

Abmessungen b x h: 10.750 mm x 5.400 mm

Senkrechter Rost bestehend aus:

Tragprofile;  Vierkantrohr, senkrecht
  100 x 50 x 5 mm
  S235JRH (1.0039) nach EN 10219-1/2,
  gem. EN 10025
  Lichter Abstand ca. 230mm
  Oberseite mit Stahldeckel verschweißt

Obergurt  Flachstahl
  Waagrecht
  150/20mm
  mit Vierkantrohren verschweißt

Untergrut  L-Winkel
  waagrecht
  150 x 150 x 15mm
  mit Vierkantrohren verschweißt

Untergurt mittels M12 im Abstand von 800 mm auf Abdeckung der Streifenfundamente schrauben.

Zur Verbindung des Tragrost mit den Trägern sind zudem
6 Stück  Stahlschwerter
  Flachstahl  400 x 160 x 15 mm
  vier Bohrungen d= 12 mm
an dern Viekkantrohnren anzubringen.

Es steht dem AN frei den Tragrost zu unterteilen. Die Anzahl der Elementierungen ist im Zuge der Werkstattplanung darzustellen. Der Aufwand für die Verbindung der unterteilten Elemente ist in diese Positioen mit einzukalkulieren und wird nicht seperat vergütet.
Menge: 1,000 Stk

**2.1.10 SÜD 1 - Zusätzliche Unterteilung der Rohrabstände**
Zusätzliche Unterteilung aus Flachstahl, 50 x 10 x 1.500 mm,
im Bereich der Verkehrszonen herstellen, liefern und montieren.

Der Flachstahl ist an den Zargen der Treppenwangen, jeweils ein halbes Feld versetzt zu den Vierkantrohren des Tragrosts, zu schweißen. Der Flachstahl folgt dem Verlauf der Treppen.
Menge: 11,000 lfdm

**Ausführungsbeschreibung 3 Konstruktionsbeschreibung Abdeckung Streifenfundament**
*Konstruktionsbeschreibung Abdeckung Streifenfundament*
Der Tragrost wird auf ein Streifenfundament aus STB montiert.
Das Streifenfundement wird mit einer, die Last abtragenden Abdeckung aus verschweißten Flachstählen versehen.

Die Montage des Tragrosts erfolgt über Sacklöcher in der Abdeckung. Hierfür sind  unterseitig der Abdeckungen Stahlplatten anzuschweißen.
Die Bohrung ist mit Flüsssigkunststoff abzudichten.

Links und rechts der Abdichtung sind Tropfnasen anzuschweißen.

Die Montage der Abdeckung an den Streifenfundamenten erfolgt über beidseitig angebrachte Flachstahllaschen.

**2.1.11 SÜD 1 - Abdeckung auf Streifenfundament**
Abdeckung als geschweißte Flachstahlkonstruktion
herstellen, liefern und montieren

Abdeckung setzt sich zusammen aus:

Abdeckung  Flachstahl
  500 x 20 mm
  waagrecht
Aufdopplung  Flachstahl
  150 x150 x 20 mm
  Abstand alle 1.000 mm

Aufdopplung wird an die Unterkante der Abdeckung geschweißt. Für die Befestigung des Tragrosts sind Sacklöcher, d 12 mm, zu bohren.

Abkantung  2x Flachstahl
  30 x 10 mm
an Abdeckung geschweißt

Befestigungslaschen: 2x Flachstahl
  100 x 150 x 10 mm
  2x Bohrungen d= 12 mm
  2x M12
  Abstand alle 1000 mm

Die lastabtragende Abdeckung muss vollflächig mit Stahlplatten unterfüttert werden.

Nach Abschluss der Montage wird die Abdeckung unterseitg abgedichtet. Dies erfolgt bauseits.
Menge: 11,000 lfdm

*Hinweis: HANDLAUF*
.

**2.1.12 SÜD 1 - Fluchttreppe Handlauf gerade**
*** Bezugsbeschreibung
Handlauf waagerecht verlegt, V2A, Durchmesser 42mm,
liefern und montieren-

Oberfläche: Edelstahl gebürstet
Menge: 12,000 lfdm

**2.1.13 SÜD 1 - Fluchttreppe Handlauf geneigt**
*** wie Position 2.1.12
Handlauf dem Treppenverlauf folgend

Oberfläche: Edelstahl gebürstet
Menge: 12,000 lfdm

**2.1.14 SÜD 1 - Fluchttreppe Handlauf Übergang gerade-geneigt**
Übergang des Handlaufs von waagerecht zu geneigt.
Übergang auf Gehrung gearbeitet und verschweißt, Schweißstellen anschließend schleifen und polieren.
Ausführung ggf. vor Ort auf der Baustelle

Oberfläche: Edelstahl gebürstet
Menge: 8,000 Stk

**2.1.15 SÜD 1 - Fluchttreppe Zulage für das Abwinkeln des Handlaufs**
Übergang des Handlaufs von waagerecht zu senkrecht
(90° abgewinkelt).
Übergang auf Gehrung gearbeitet und verschweißt, Schweißstellen anschließend schleifen und polieren.
Ausführung ggf. vor Ort auf der Baustelle

Oberfläche: Edelstahl gebürstet
Menge: 2,000 Stk

**2.1.16 SÜD 1 - Fluchttreppe Abschlusskappen der Handlaufrohre**
Abschlusskappen als flache, leicht gewölbte Abschlusskonstruktion aus V2A.

Oberfläche: Edelstahl gebürstet
Menge: 2,000 Stk

**2.1.17 SÜD 1 - Halter Handlauf in Edelstahl V2A, am Geländer**
Halteelement bestehend aus 90°- gebogenen Edelstahl-Rundstab Ø 10mm, Abwicklungslänge ca. 190mm,
mit angeschweißtem Flachstahl ca. 150mm x 30mm x 10mm,
der an den Geländer-Rahmenwinkel mit jeweils zwei M16 verschraubt wird, e = ca. 1.400mm,
nach vorliegender Planung und statischen Angaben ausgeführt.

Oberfläche: Edelstahl gebürstet
Menge: 12,000 Stk

**2.1.18 SÜD 1 - Halter Handlauf in Edelstahl, auf baus. Kantholz, an der Stb. Wand**
Halteelement bestehend aus 90°-gebogenen Edelstahl-Rundstab Ø 10mm, Abwicklungslänge ca. 390mm,
mit angeschweißtem Flachstahl ca. 90mm x 80mm x 10mm,
der an bauseitige Kanthölzer mit Holzplatte verschraubt wird, die bauseitig an die Stb.-Wand montiert sind, e = ca. 800mm,
nach vorliegender Planung und statischen Angaben ausgeführt.

Oberfläche: Edelstahl gebürstet
Menge: 6,000 Stk

#### Titel 2.2 Fluchttreppe SÜD 2

**Ausführungsbeschreibung 4 Konstruktionsbeschreibung Fluchttreppe 2**
*Konstruktionsbeschreibung Fluchttreppe 2*
Dachfläche 1 und Dachfläche 2 werden durch die einläufige Fluchttreppe 2 SÜD verbunden.

Die Treppe setzt sich aus einen Treppenlauf, der durch einen angeschweißten Tragrost aus senkrechten Vierkantrohren getragen wird, Neben der Tragfunktion fungieren die Vierkantrohre auch als Absturzsicherungen.

Die Treppenanlage ist gegen Verschieben durch Anschlussschwerter mit der Massivkonstruktion verbunden und steht auf der Pflasterfläche der Flachdachkonstruktion auf, ohne diese zu durchdringen.

Die Anschlussschwerter sind vor der Montage der vorgehängten hinterlüfteten Fassade zu montieren. Die übrige Konstruktion ist nach dem Abschluss der Dacharbeiten einzubauen. Es steht zu diesem Zeitpunkt kein Gerüst mehr zur Verfügung, der Montageaufwand ist mit einzukalkulieren.

**2.2.1 SÜD 2 - Treppenlauf Fluchtreppe 2**
Treppenlauf mit 8 Steigungen, ca. 17,8/28 cm,
Untertritt 3 cm, als geschweißte und geschraubte Konstruktion. Von OK Dachfläche XX zu Dachfläche YY 2 ( +0,00) herstellen, liefern und montieren.

Treppenlauf bestehend aus:
2 Stück Flachstahlwangen
  Länge 2.000 mm
  Höhe 300 mm
  t= 20 mm
2 Stück  Waagrechte Verlängerung des Treppenlaufs
  aus Flachstahl, 450 x 300 mm
  am Übergang zum Austritt,
  ebenengleich mit Flachstahlwange verschweißt
2 Stück Senkrechte Verlängerung am Austritt des
  Treppenlaufs
  aus Flachstahl, 120 x 300 x 20 mm
2 Stück  Fußplatte Flachstahl, 300 x 100 x 15 mm
  Fußplatte mit 4 Stück Borhungen, d= 12mm
  inkl. 4 Stück Schrauben M12
8 Stück  Pressroststufen, Tragstab 30/3 mm
  mit Sicherheitskante,
  Treppenlaufbreite 1.320 mm
  Maschenweite 30/10 mm,
  rutschhemmende Oberfläche
  inkl Befestigungsmaterial
  Die Trittstufen sind auf der Außenseite mit
  Senkschrauben in die Flachstahlwange zu
  befestigen, an der Inneseite in die gestockte
  STB-Betonscheibe
  Oberflächenbehandlung feuerverzinkt
1 Stück Aussteifungskonstruktion
  aus 2x Rundstahl V2A, d= 8mm
  gekreuzt, jeweils mit Spannschloss
  inkl. Anschlusskonstruktion
  4 Stück Flachstahl, 50 x 50 x 15 mm

2 Stück  Auflager der Gitterroste des Zwiscjhenpodests
  Flachstahl, 80 x 10 x 450 mm
  Flachstahl durchgängig an der
  Wangenkonstruktion verschweißt

Einbauort: Südsetie

Montagehöhe:
UK Treppenlauf + 4,435m OKF
OK Treppenlauf + 6,635m  OKF

Oberflächenbehandlung feuerverzinkt und pulverbeschichtet
Menge: 1,000 Stk

**2.2.2 SÜD 2 - Tragrost**
Tragrost aus an den Wangen der Vorpsoition verschweißten Rechteckrohren, 150 x 50 x 5 mm,
herstellen, liefern und montieren.
Gesamtmaß 2.450 x 2.500 mm

Tragprofile;  Vierkantrohr, senkrecht
  100 x 50 x 5 mm
  S235JRH (1.0039) nach EN 10219-1/2,
  gem. EN 10025
  Lichter Abstand ca. 230mm
  Oberseite mit Stahldeckel verschweißt

Obergurt  Flachstahl, waagrecht
  150/20 mm
  mit Vierkantrohren verschweißt

Untergrut  L-Winkel, waagrecht
  150 x 150 x 15mm
  mit Vierkantrohren verschweißt
Menge: 2,000 Stk

**2.2.3 SÜD 2 - Zusätzliche Unterteilung der Rohrabstände**
Zusätzliche Unterteilung aus Flachstahl, 50 x 10 Höhe 1500mm, im Bereich der Verkehrszonen herstellen, liefern und montieren.

Der Flachstahl ist an den Zargen der Treppenwangen, jeweils ein halbes Feld versetzt zu den Vierkantrohren des Tragrosts, zu schweißen. Der Flachstahl folgt dem Verlauf der Treppen.
Menge: 6,000 lfdm

**2.2.4 SÜD 2 - Anschlussschwert**
Anschlussschwert aus verschweißten Stahlprofilen herstellen, liefern und montieren:

Anschlussschwert bestehend aus:
1 Stück  Kopfplatte
  Flachstahl  250 x 220 x 15 mm
  vier Bohrungen, d= 12 mm
1 Stück  Schwert
  Flachstahl 400 x 12 x 15 mm
  senkrecht an Kopfplatte geschweißt
  zwei Stück Bohrungen, d= 12 mm
1 Stück  Tropfnase
  Flachstahl  30 x 8 mm
  vierseitig umlaufend an Stahlschwert geschweißt

In die Position sind je 2 Schrauben M12 zur Verbindung der Anschlussschwerter mit den Wangen der Treppe einzukalkulieren.

Jede Kopfplatte ist mit je vier Klebeanker M12, Länge mind. 150 mm, in den Betonuntergrund zu verankern.

Hinweise:
Montageort:  Stahlbetonwände  entlang der Fluchtreppe Montagegrund:  Stahlbeton C20/25
Oberfläche:  feuerverzinkt und pulverbeschichtet
 Farbe nach Wahl des AG
Menge: 2,000 Stk

**2.2.5 SÜD 2 - Fluchttreppe Handlauf gerade**
*** Bezugsbeschreibung
Handlauf waagerecht verlegt, V2A, Durchmesser 42,4 mm,
Materiladicke d= 2 mm
liefern und montieren-

Oberfläche: Edelstahl
Menge: 5,000 lfdm

**2.2.6 SÜD 2 - Fluchttreppe Handlauf geneigt**
*** wie Position 2.2.5
Handlauf dem Treppenverlauf folgend

Oberfläche: Edelstahl
Menge: 6,000 lfdm

**2.2.7 SÜD 2 - Handlauf senkrecht verlegt, V2A, Durchmesser 42mm,**
Handlauf senkrecht verlegt, V2A, Durchmesser 42mm,
liefern und montieren.

Oberfläche: Edelstahl
Menge: 4,000 lfdm

**2.2.8 SÜD 2 - Bodenhalterung für senkrechten Handlauf**
Bodenhalterung für den senkrechten Handlauf
herstellen, liefern und montieren

Bodenhalteurng bestehend aus:
- Fußplatte
  rund, d= 80 mm
  Dicke 2 mm
  V2A
  4 Bohrungen, d= 8 mm
  4 Schrauben M 8
- Aufsteckring
  Rohr V2A
  d= 38mm
  Höhe 100 mm

Aufsteckring mit Fußplatte verbunden, und auf Plattenbelag geschraubt.
Menge: 4,000 Stk

**2.2.9 SÜD 2 - Fluchttreppe Handlauf Übergang gerade-geneigt**
Übergang des Handlaufs von waagerecht zu geneigt.
Übergang auf Gehrung gearbeitet und verschweißt, Schweißstellen anschließend schleifen und polieren.
Ausführung ggf. vor Ort auf der Baustelle

Oberfläche: Edelstahl
Menge: 2,000 Stk

**2.2.10 SÜD 2 - Fluchttreppe Zulage für das Abwinkeln des Handlaufs**
Übergang des Handlaufs von waagerecht zu senkrecht
(90° abgewinkelt).
Übergang auf Gehrung gearbeitet und verschweißt, Schweißstellen anschließend schleifen und polieren.
Ausführung ggf. vor Ort auf der Baustelle

Oberfläche: Edelstahl
Menge: 2,000 Stk

**2.2.11 SÜD 2 - Fluchttreppe Abschlusskappen der Handlaufrohre**
Abschlusskappen als flache, leicht gewölbte Abschlusskonstruktion aus V2A.
Menge: 2,000 Stk

**2.2.12 SÜD 2 - Halter Handlauf in Edelstahl V2A, am Geländer**
Halteelement bestehend aus 90°- gebogenen Edelstahl-Rundstab Ø 10mm, Abwicklungslänge ca. 190mm,
mit angeschweißtem Flachstahl ca. 150mm x 30mm x 10mm,
der an den Geländer-Rahmenwinkel mit jeweils zwei M16 verschraubt wird, e = ca. 1.400mm,
nach vorliegender Planung und statischen Angaben ausgeführt.
Menge: 6,000 Stk

#### Titel 2.3 Fluchttreppe SÜD 3

**Ausführungsbeschreibung 5 Konstruktionsbeschreibung Fluchttreppe Süd 3**
*Konstruktionsbeschreibung Fluchttreppe Süd 3*
Die Fluchttreppe Süd 3 führt von der Dachfläche 1.OG Süd zur Dachfläche 2.OG Ost. An dem Zwischenpodest erfolgt der Ausgang aus dem südlichen Klassenräumen des 2.OG.

Die Treppe ab dem Zwischenpodest dient nur noch als Wartungszugang und wird deshalb deutlich steiler ausgeführt.

Die Treppenkonstuktion lagert an Trägern auf, die wandseitig mittels Konsolen und an den Vierkantrohren des senkrechten Rostes an der wandabgewandten Seite befestigt sind.

Ziel bei allen Treppenkonstruktionen ist es, die Dachhaut nicht zu durchstoßen.
Deshalb wird bauseits ein Streifenfundament mit ca. 30cm Überstand über der Dachfläche betoniert, an dem die Dachabdichtung linear angedichtet werden kann. Auch diese Abdichtung erfolgt bauseits.

Der im Folgenden beschriebene Tragrost der Treppenanlage wird auf diesem Streifenfundament befestigt.

Die Treppenkontruktion setzt sich aus folgenden Elementen zusammen:

1 Stück  Einläufige Treppe mit
 2  Stück Flachstahlwangen
 1  Stück Zwischenpodest
 21 Stück  Steigungen
1 Stück  Austrittspodest
6 Stück  Träger als Auflager der Treppenwangen
1 Stück  Tragrost
2 Stück  Handläufe, dem Treppenverlauf folgend

Die Treppe vesteht sich als fertige Leistung wird aber zur besseren Kalkulation in einzelene Positionen untergliedert.

Für die Montage der fassadenseitigen Anschlussschwerter stehen Fassadengerüste zur Verfügung, für alle weitern Arbeiten stehen diese jedoch nicht mehr zur Verfügung.

Einbauort:  SÜDSEITE
OK Dachfläche: +5,50m bis +9,20m

Der AN muss die Montage mit geeignetem Hubgerät ausführen.
Siehe Position 1.2.2

**2.3.1 SÜD 3 - Treppenlauf 1**
Treppenlauf 1 mit 11 Steigungen ca. 17,8/28 cm,
Untertritt 3 cm, als geschweißte und geschraubte Konstruktion vom OK Dachfläche zum Zwischenpodest herstellen, liefern und montieren.

1. Treppenlauf bestehend aus:
2 Stück Flachstahlwangen
  Länge 3.800 mm
  Höhe 300 mm
  t= 20 mm
  je Wangen sind an den Wangen zwei
  Flachstahldreiecke, Maße 135 x 80 x 20 mm,
  ebengleich anzuschweißen.
  An dem Flachstahldreieck ist eine waagrechte
  Anschraubplatte, 133 x100 x 20 mm,
  anzuschweißen,
  Anschraubplatte mit jeweils 2 Langlöchern
  12 x 24 mm

Die Wange wird über die Anschraubplatte mit den Trägern der Folgepostionen durch insgesamt acht M12-Schrauben verbunden

2 Stück  Waagrechte Verlängerung des Treppenlaufs
  aus Flachstahl 1.100 x 300 mm
  am Übergang zum Zwischenpodest
  ebenengleich mit Flachstahlwange verschweißt
2 Stück Senkrechte Verlängerung am Austritt des
  Treppenlaufs
  aus Flachstahl 270 x 300 x 20 mm
2 Stück  Fußplatte Flachstahl 300 x 100 x 15 mm
  Fußplatte mit 4 Stück Bohrungen, d= 12mm,
  inkl. 4 Stück Schrauben M12
11 Stück  Pressroststufen, Tragstab 30 / 3 mm
  mit Sicherheitskante,
  Treppenlaufbreite 1.320 mm
  Maschenweite 30/10 mm,
  rutschhemmende Oberfläche
  inkl Befestigungsmaterial
  Die Trittstufen sind auf der Außenseite mit
  Senkschrauben in die Flachstahlwange zu
  befestigen, an der Innenseite in die gestockte
  STB-Betonscheibe
  Oberflächenbehandlung feuerverzinkt
1 Stück Aussteifungskonstruktion
  aus 2x Rundstahl V2A, d= 8mm
  gekreuzt, jeweils mit Spannschloss
  inkl. Anschlusskonstruktion
  4 Stück Flachstahl 50 x 50 x 15 mm
4 Stück  Anschraubplatten
  Flachstahl 200 x 80 x 1,5 mm
  zur Montage der Wangen auf den Konsolen
  mit je 1 Langlochbohrung, d= 8mm
  und je 1 Senkkofschraube M8
2 Stück  Auflager der Gitterroste des Zwischenpodests
  Flachstahl 80 x 10 x 960 mm
  Flachstahl durchgängig an der
  Wangenkonstruktion verschweißt

Die fassadenseitige Wange ist auf 860 x 220 mm oberseitig auszunehmen.

Der Treppenlauf liegt am Übergang zum Zwischenpodest auf einer Konsole (siehe Folgeposition 2.3.8 ) auf und wird mit dieser und den Zargen des zweiten Treppenlaufs  verschraubt (siehe Zulage Überblattung).
Montagehöhe:
UK Treppenlauf +5,50 m
OK Treppenlauf +7,67m

Oberflächenbehandlung: feuerverzinkt und pulverbeschichtet
Menge: 1,000 Stk

**2.3.2 SÜD 3 - Treppenlauf 2**
Treppenlauf 2 mit 10 Steigungen ca. 19/19 cm,
Untertritt 3 cm, als geschweißte und geschraubte Konstruktion vom Zwischenpodest (+7,675m) zum OK Dach 2.OG Ost (+9,425 m) herstellen, liefern und montieren.

2. Treppenlauf bestehend aus:
2 Stück Flachstahlwangen
  Länge 2.460 mm
  Höhe 300 mm
  t= 20mm
  je Wangen sind an den Wangen zwei
  Flachstahldreieckem Maße 135 x 80 x 20 mm,
  ebengleich anzuschweißen,
  an dem Flachstahldreick ist eine waagrechte
  Anschraubplatte, 133 x 100 x 20 mm,
  anzuschweißen,
  Anschraubplatte mit jeweils 2 Langlöchern
  12 x 24 mm,

Die Wange wird über die Anschraubplatte mit den Trägern der Folgepositionen durch insgesamt acht M12-Schrauben verbunden.

2 Stück  Waagrechte Verlängerung des Treppenlaufs
  aus Flachstahl, 1.200 x 300 x 20mm,
  am Übergang zum Zwischenpodest ebenengleich
  mit Flachstahlwange verschweißt
2 Stück Waagrechte Verlängerung am Austritt des
  Treppenlaufs im Bereich des Austrittspodests
  aus Flachstahl, 325 x 300 x 20 mm,
  ebenengleich mit Flachstahlwange des
  Treppenlaufs verscheißt
10 Stück  Pressroststufen, Tragstab 30/3 mm
  mit Sicherheitskante,
  Treppenlaufbreite 1.320 mm
  Maschenweite 30/10 mm,
  rutschhemmende Oberfläche
  inkl Befestigungsmaterial
  Die Trittstufen sind auf der Außenseite mit
  Senkschrauben in die Flachstahlwange zu
  befestigen, an der Inneseite in die gestockte
  STB-Betonscheibe
  Oberflächenbehandlung feuerverzinkt
1 Stück Aussteifungskonstruktion
  aus 2x Rundstahl V2A, d= 8mm,
  gekreuzt, jeweils mit Spannschloss
  inkl. Anschlusskonstruktion
  4 Stück Flachstahl, 50 x 50 mm
4 Stück  Anschraubplatten
  Flachstahl 200 x 80 x 1,5 mm
  zur Montage der Wangen auf den Konsolen
  mit je 1 Langlochbohrung, d= 8mm,
  und je 1 Senkkofschraube M8
2 Stück  Auflager der Gitterroste des Zwischenpodests
  Flachstahl, 80 x 10 x 960 mm,
  Flachstahl durchgängig an der
  Wangenkonstruktion verschweißt
Die fassadenseitige Wange ist auf 860 x 220 mm oberseitig auszunehmen.

Der Treppenlauf liegt am Übergang zum Zwischenpodest und am Übergang zum Austrittspodest auf einer Konsole (siehe Folgeposition) auf und wird mit dieser und den Zargen des Zwischenpodests verschraubt (siehe Zulage Überblattung).

Montagehöhe:
UK Treppenlauf +7.675 m OKF
OK Treppenlauf +9,425 m  OKF

Oberflächenbehandlung feuerverzinkt und pulverbeschichtet
Menge: 1,000 Stk

**2.3.3 SÜD 3 - Austrittspodest**
Austrittspodest, ca. 400 mm x 1.320 mm, für Gitterrostebene
als geschweißte und geschraubte Konstruktion am Ende des  2. Treppenlauf herstellen, liefern und montieren.

Austrittspodest  bestehend aus:
2 Stück  Wangenkonstruktion
  Flachstahl, 400 mm x 300 mm x 20 mm
1 Stück  Wange
  Flachstahl, 1.320 mm x 300 mm x 20 mm

Alle drei Wangen sind im 90°-Winkel auf voller Höhe zu verschweißen.

Montagehöhe:
OK Podest  ca. 9,425 m über GOK

Oberflächenbehandlung: feuerverzinkt und pulverbeschichtet
Menge: 1,000 Stk

**2.3.4 SÜD 3 - Überblattung der Wangen als Zulage**
Der Übergang der Treppenwangen untereinader, der Treppenwangen zu den Wangen des Zwischen- bzw. Austrittspodest, muss flucht- und ebenengleich erfolgen.

Der Übergang erfolgt durch eine kraftschlüsssige verschraubte Überblattung:

Für die Überblattung müssen die Wangen jeweils wechselseitig ausgenommen werden.
Maß der Ausklinkung:  200 x 300 x 10 mm.

Beide Blattstöße werden durch 4 Stück M12 Schrauben kraftschlüssig verbunden.

In diese Position sind einzukalkulieren:
2 Stück  Ausklinkungen
 Maß 200 x 300 x 10 mm
 Ausklinkung erfolgt an zwei zu verbindenden
 Flachstahlzargen
4 Stück  Bohrungen, d= 12mm
4 Stück  Senkkopfschrauben M12
Menge: 2,000 Stk

**2.3.5 SÜD 3 - Zwischenpodest Gitterrost 1.300 mm x 2.160 mm**
*** Bezugsbeschreibung
Zwischenpodest als Schweißpressrost herstellern, liefern und montieren:

Schweißpressrost,bestehend aus:
- Tragstab 30/3 mm
- Maschenweite 30/10 mm,
- rutschhemmende Oberfläche (mind. R11)
- inkl. Befestigungsmaterial
- Oberflächenbehandlung feuerverzinkt

Maße 1.300 mm x 2.160 mm
Menge: 1,000 Stk

**2.3.6 SÜD 3 - Gitterrostebene Austrittspodest**
*** wie Position 2.3.5
als Gitterrost mit den Maßen
Teil 1: 400 mm x 1.320 mm
Menge: 1,000 Stk

**2.3.7 SÜD 3 - Anschlussschwert**
Anschlussschwert aus verschweißten Stahlprofilen herstellen, liefern und montieren:

Anschlussschwert bestehend aus:
1 Stück  Kopfplatte
  Flachstahl 250 x 220 x 15 mm
  vier Bohrungen, d= 12 mm
1 Stück  Schwert
  Flachstahl 400 x 120 x 15 mm
  senkrecht an Kopfplatte geschweißt
  zwei Stück Bohrungen, d= 12 mm
1 Stück  Tropfnase
  Flachstahl  30 x 8 mm
  vierseitig umlaufend an Stahlschwert geschweißt

Jede Kopfplatte ist mit je vier Klebeanker M12, Länge mind. 150 mm, in den Betonuntergrund zu verankern.

Hinweise:
Montageort:  Stahlbetonwände entlang der Fluchtreppe Montagegrund:  Stahlbeton C20/25
Oberfläche:  feuerverzinkt und pulverbeschichtet
 Farbe nach Wahl des AG

Die Lage und Höhe dieses Anschlussschwerts muss mit Lage und Höhe des Treppenlaufs korrespondieren.
Der Veremssungsaufwand bei der Montage ist Teil dieser Position und wird nicht separat vergütet.
Menge: 6,000 Stk

**2.3.8 SÜD 3 - Träger**
Träger als geschraubte und geschweißte Konstruktion aus
Stahlprofilen, herstellen, liefern und montieren:

Konstruktion bestehend aus:
2 Stück  U-Winkel
  U 160 x 65 x 7,5 mm
  Länge 1.500 mm
4 Stück  Langlochbohrung d= 12mm
4 Stück  M12
4 Stück  Langlochbohrung d= 8 mm

Die beiden U-Winkel der Trägerkonstruktion werden jeweils links und rechts des Anschlussschwertes und den Anschlusslaschen des Tragrosts angeordnet und miteinander verschraubt.

Oberflächenbeschichtung:
feuerverzinkt und pulverbeschichtet

Für diese Arbeiten stehen keine Fassadengerüste zur Verfügung. Der AN muss die Montage mit geeignetem Hubgerät ausführen.
Der Baugrund wird durch den AG so befestigt, dass mit Hubgerätschaften um das Gebäude gefahren werden kann.
Es ist bei der Kalkulation zu berücksichtigen, dass in Teilbereichen die Montage durch vorkragende Betonbauteile erschwert wird.
Die Art und Anzahl der vom AN zu wählenden Hubgeräte, sind in die Einheitspreise der folgenden Positionen einzukalkulieren und werden nicht separat vergütet.
Menge: 6,000 Stk

**Ausführungsbeschreibung 6 Konstruktionsbeschreibung senkrechter Tragrost**
*Konstruktionsbeschreibung senkrechter Tragrost*
Die Absturzsicherung und die vertikale Tragkonstruktion an der der Wand abgewandten Seite bildet ein Rost aus senkrechten Rechteckrohren (100x50x5mm), die im Abstand von ca. 230 mm aneinader gereiht und an der Ober- und Unterseite mit waagrechten Flachstahlgurten bzw. L-Winkeln verbunden sind.
Zum Anschluss der Träger sind an mehreren Rechteckrohren Anschlusslaschen zu schweißen.

Zur Sicherstellung der Abstzurzsicherung werden zusätzliche Stäbe aus Flachstahl vorgesehen,
Diese werden an den Wangen der Vorpositionen Treppenlauf 1 und Treppenlauf 2 verschweißt.

Der Tragrost wird mittels des unteren durchlaufenden L-Winkels auf die Flachstahlabdeckung des Streifenfundaments geschraubt. Die Verschraubung erfolgt in ein Sackloch, Schraubenkopf und Befestigungsstelle sind nach der Montage mit Flüssigkunststoff abzudichten.

**2.3.9 SÜD 3 - Senkrechter Tragrost 6.885 mm x 4.680 mm**
Senkrechten Tragrost als geschweißte Konstruktion aus Stahlhohlprofilen herstellen, liefern und montieren:

Abmessungen b x h: 6.885 mm x 4.680 mm

Senkrechter Rost bestehend aus:

Tragprofile;  Vierkantrohr, senkrecht
  100 x 50 x 5 mm
  S235JRH (1.0039) nach EN 10219-1/2,
  gem. EN 10025
  Lichter Abstand ca. 230mm
  Oberseite mit Stahldeckel verschweißt

Obergurt  Flachstahl
  Waagrecht
  150/20mm
  mit Vierkantrohren verschweißt

Untergrut  L-Winkel
  waagrecht
  150 x 150 x 15mm
  mit Vierkantrohren verschweißt

Untergurt mittels M12 im Abstand von 800 mm auf Abdeckung der Streifenfundamente schrauben.

Zur Verbindung des Tragrost mit den Trägern sind zudem
6 Stück  Stahlschwerter
  Flachstahl  400 x 160 x 15 mm
  vier Bohrungen d= 12 mm
an dern Viekkantrohnren anzubringen.

Es steht dem AN frei den Tragrost zu unterteilen. Die Anzahl der Elementierungen ist im Zuge der Werkstattplanung darzustellen. Der Aufwand für die Verbindung der unterteilten Elemente ist in diese Positioen mit einzukalkulieren und wird nicht seperat vergütet.
Menge: 1,000 Stk

**2.3.10 SÜD 3 - Zusätzliche Unterteilung der Rohrabstände**
Zusätzliche Unterteilung aus Flachstahl, 50 x 10 x 1.500 mm,
im Bereich der Verkehrszonen herstellen, liefern und montieren.

Der Flachstahl ist an den Zargen der Treppenwangen, jeweils ein halbes Feld versetzt zu den Vierkantrohren des Tragrosts, zu schweißen. Der Flachstahl folgt dem Verlauf der Treppen.
Menge: 7,000 lfdm

**Ausführungsbeschreibung 7 Konstruktionsbeschreibung Abdeckung Streifenfundament**
*Konstruktionsbeschreibung Abdeckung Streifenfundament*
Der Tragrost wird auf ein Streifenfundament aus STB montiert.
Das Streifenfundement wird mit einer, die Last abtragenden Abdeckung aus verschweißten Flachstählen versehen.

Die Montage des Tragrosts erfolgt über Sacklöcher in der Abdeckung. Hierfür sind  unterseitig der Abdeckungen Stahlplatten anzuschweißen.
Die Bohrung ist mit Flüsssigkunststoff abzudichten.

Links und rechts der Abdichtung sind Tropfnasen anzuschweißen.

Die Montage der Abdeckung an den Streifenfundamenten erfolgt über beidseitig angebrachte Flachstahllaschen.

**2.3.11 SÜD 3 - Abdeckung auf Streifenfundament**
Abdeckung als geschweißte Flachstahlkonstruktion
herstellen, liefern und montieren

Abdeckung setzt sich zusammen aus:

Abdeckung  Flachstahl
  500 x 20 mm
  waagrecht
Aufdopplung  Flachstahl
  150 x150 x 20 mm
  Abstand alle 1.000 mm

Aufdopplung wird an die Unterkante der Abdeckung geschweißt. Für die Befestigung des Tragrosts sind Sacklöcher, d 12 mm, zu bohren.

Abkantung  2x Flachstahl
  30 x 10 mm
an Abdeckung geschweißt

Befestigungslaschen: 2x Flachstahl
  100 x 150 x 10 mm
  2x Bohrungen d= 12 mm
  2x M12
  Abstand alle 1000 mm

Die lastabtragende Abdeckung muss vollflächig mit Stahlplatten unterfüttert werden.

Nach Abschluss der Montage wird die Abdeckung unterseitg abgedichtet. Dies erfolgt bauseits.
Menge: 7,000 lfdm

*Hinweis: HANDLAUF*
.

**2.3.12 SÜD 3 - Fluchttreppe Handlauf gerade**
*** Bezugsbeschreibung
Handlauf waagerecht verlegt, V2A, Durchmesser 42mm,
liefern und montieren-

Oberfläche: Edelstahl gebürstet
Menge: 6,000 lfdm

**2.3.13 SÜD 3 - Fluchttreppe Handlauf geneigt**
*** wie Position 2.3.12
Handlauf dem Treppenverlauf folgend

Oberfläche: Edelstahl gebürstet
Menge: 12,000 lfdm

**2.3.14 SÜD 3 - Fluchttreppe Handlauf Übergang gerade-geneigt**
Übergang des Handlaufs von waagerecht zu geneigt.
Übergang auf Gehrung gearbeitet und verschweißt, Schweißstellen anschließend schleifen und polieren.
Ausführung ggf. vor Ort auf der Baustelle

Oberfläche: Edelstahl gebürstet
Menge: 5,000 Stk

**2.3.15 SÜD 3 - Fluchttreppe Zulage für das Abwinkeln des Handlaufs**
Übergang des Handlaufs von waagerecht zu senkrecht
(90° abgewinkelt).
Übergang auf Gehrung gearbeitet und verschweißt, Schweißstellen anschließend schleifen und polieren.
Ausführung ggf. vor Ort auf der Baustelle

Oberfläche: Edelstahl gebürstet
Menge: 2,000 Stk

**2.3.16 SÜD 3 - Fluchttreppe Abschlusskappen der Handlaufrohre**
Abschlusskappen als flache, leicht gewölbte Abschlusskonstruktion aus V2A.

Oberfläche: Edelstahl gebürstet
Menge: 4,000 Stk

**2.3.17 SÜD 3 - Halter Handlauf in Edelstahl V2A, am Geländer**
Halteelement bestehend aus 90°- gebogenen Edelstahl-Rundstab Ø 10mm, Abwicklungslänge ca. 190mm,
mit angeschweißtem Flachstahl ca. 150mm x 30mm x 10mm,
der an den Geländer-Rahmenwinkel mit jeweils zwei M16 verschraubt wird, e = ca. 1.400mm,
nach vorliegender Planung und statischen Angaben ausgeführt.

Oberfläche: Edelstahl gebürstet
Menge: 5,000 Stk

**2.3.18 SÜD 3 - Halter Handlauf in Edelstahl, auf baus. Kantholz, an der Stb. Wand**
Halteelement bestehend aus 90°-gebogenen Edelstahl-Rundstab Ø 10mm, Abwicklungslänge ca. 390mm,
mit angeschweißtem Flachstahl ca. 90mm x 80mm x 10mm,
der an bauseitige Kanthölzer mit Holzplatte verschraubt wird, die bauseitig an die Stb.-Wand montiert sind, e = ca. 800mm,
nach vorliegender Planung und statischen Angaben ausgeführt.

Oberfläche: Edelstahl gebürstet
Menge: 6,000 Stk

#### Titel 2.4 Fluchttreppe OST

**Ausführungsbeschreibung 8 Konstruktionsbeschreibung Fluchttreppe Ost**
*Konstruktionsbeschreibung Fluchttreppe Ost*
Entlang der Ostseite wird eine dreiläufige Fluchttreppenanlage errichtet.
Die drei Treppenläufe liegen auf den eingespannten Mittelstützen sowie dem Tragrost auf.
Die Mittelstützen werden in Köcherfundamenten eingespannt, die nach Montage und Arretierung vom Auftragnehmer mit Quellmörtel zu verfüllen sind.
Der Tragrost liegt jeweils zu den parallel laufenden Streifenfundamenten auf.

Die Treppenkonstruktion wird durch Konsolen und Anschlussschwerter mit dem bestehenden Schulgebäude verbunden.

**2.4.1 OST - Treppenlauf 1**
Treppenlauf 1 mit 9 Steigungen ca. 16,9/28 cm,
Untertritt 3 cm, als geschweißte und geschraubte Konstruktion von GOK (+0,70m) bis 1. Zwischenpodest (+2,22m) herstellen, liefern und montieren.

1. Treppenlauf bestehend aus:
2 Stück Flachstahlwangen
  Länge 2.720 mm
  Höhe 300 mm
  t= 20 mm
  je Wangen sind an den Wangen zwei
  Flachstahldreiecke, Maße 135 x 80 x 20 mm,
  ebengleich anzuschweißen.
  An dem Flachstahldreieck ist eine waagrechte
  Anschraubplatte, 133 x100 x 20 mm,
  anzuschweißen,
  Anschraubplatte mit jeweils 2 Langlöchern
  12 x 24 mm

Die Wange wird über die Anschraubplatte mit den Trägern der Folgepostionen durch insgesamt acht M12-Schrauben verbunden

2 Stück  Waagrechte Verlängerung des Treppenlaufs
  aus Flachstahl 1.190 x 300 mm
  am Übergang zum Zwischenpodest
  ebenengleich mit Flachstahlwange verschweißt
2 Stück Senkrechte Verlängerung am Austritt des
  Treppenlaufs
  aus Flachstahl 400 x 300 x 20 mm
2 Stück  Fußplatte Flachstahl 300 x 100 x 15 mm
  Fußplatte mit 4 Stück Bohrungen, d= 12mm,
  inkl. 4 Stück Schrauben M12
9 Stück  Pressroststufen, Tragstab 30 / 3 mm
  mit Sicherheitskante,
  Treppenlaufbreite 1.320 mm
  Maschenweite 30/10 mm,
  rutschhemmende Oberfläche
  inkl Befestigungsmaterial
  Die Trittstufen sind auf der Außenseite mit
  Senkschrauben in die Flachstahlwange zu
  befestigen, an der Innenseite in die gestockte
  STB-Betonscheibe
  Oberflächenbehandlung feuerverzinkt
1 Stück Aussteifungskonstruktion
  aus 2x Rundstahl V2A, d= 8mm
  gekreuzt, jeweils mit Spannschloss
  inkl. Anschlusskonstruktion
  4 Stück Flachstahl 50 x 50 x 15 mm
4 Stück  Anschraubplatten
  Flachstahl 200 x 80 x 1,5 mm
  zur Montage der Wangen auf den Konsolen
  mit je 1 Langlochbohrung, d= 8mm
  und je 1 Senkkofschraube M8
2 Stück  Auflager der Gitterroste des Zwischenpodests
  Flachstahl 80 x 10 x 1.100 mm
  Flachstahl durchgängig an der
  Wangenkonstruktion verschweißt

Die zum Treppenauge zeigende Wange ist auf 1.100 x 150 mm oberseitig auszunehmen.

Der Treppenlauf liegt am Übergang zum Zwischenpodest auf einer Konsole (siehe Folgeposition 2.4.10) auf und wird mit dieser und den Zargen des zweiten Treppenlaufs / des Zwischenpodests verschraubt (siehe Zulage Überblattung).
Montagehöhe:
UK Treppenlauf +0,70 m
OK Treppenlauf +2,22m

Oberflächenbehandlung: feuerverzinkt und pulverbeschichtet
Menge: 1,000 Stk

**2.4.2 OST - Wange Zwischenpodest 1**
*** Bezugsbeschreibung
Wange des Zwischenpodest 1 als geschraubte und geschweißte Stahlkonstruktion herstellen, liefern und montieren.

Wange bestehend aus:
2 Stück Flachstahl, 300 x 200 x 20 mm
2 Stück Flachstahl, 1.500 x 1.290 x 20 mm
2 Stück Flachstahl, liegend, 500 x 10 x 1.290 mm

Die Flachstahlwangen sind rechtwinkling miteinander auf voller Höhe zu verschweißen und mittels Schraubverbindungen mit den waagrechten Verlängerungen des Treppenlauf 1 und Treppenlauf 2 zu verschrauben.

Montagehöhe: +2,22m
Menge: 1,000 Stk

**2.4.3 OST - Treppenlauf 2**
Treppenlauf 2 mit 8 Steigungen ca. 16,9/28 cm,
Untertritt 3 cm, als geschweißte und geschraubte Konstruktion von Zwischenpodest 1 (+2.22m) bis 2. Zwischenpodest (+3,57m) herstellen, liefern und montieren.

2. Treppenlauf bestehend aus:
2 Stück Flachstahlwangen
  Länge 2.270 mm
  Höhe 300 mm
  t= 20 mm
  je Wangen sind an den Wangen zwei
  Flachstahldreiecke, Maße 135 x 80 x 20 mm,
  ebengleich anzuschweißen.
  An dem Flachstahldreieck ist eine waagrechte
  Anschraubplatte, 133 x100 x 20 mm,
  anzuschweißen,
  Anschraubplatte mit jeweils 2 Langlöchern
  12 x 24 mm

Die Wange wird über die Anschraubplatte mit den Trägern der Folgepostionen durch insgesamt acht M12-Schrauben verbunden

2 Stück  Waagrechte Verlängerung des Treppenlaufs
  aus Flachstahl 1.850 x 300 mm
  am Übergang zum Zwischenpodest
  ebenengleich mit Flachstahlwange verschweißt
2 Stück Waagrechte Verlängerung am Austritt des
  Treppenlaufs
  aus Flachstahl 1.750 x 300 x 20 mm
2 Stück  Fußplatte Flachstahl 300 x 100 x 15 mm
  Fußplatte mit 4 Stück Bohrungen, d= 12mm,
  inkl. 4 Stück Schrauben M12
8 Stück  Pressroststufen, Tragstab 30 / 3 mm
  mit Sicherheitskante,
  Treppenlaufbreite 1.320 mm
  Maschenweite 30/10 mm,
  rutschhemmende Oberfläche
  inkl Befestigungsmaterial
  Die Trittstufen sind auf der Außenseite mit
  Senkschrauben in die Flachstahlwange zu
  befestigen, an der Innenseite in die gestockte
  STB-Betonscheibe
  Oberflächenbehandlung feuerverzinkt
1 Stück Aussteifungskonstruktion
  aus 2x Rundstahl V2A, d= 8mm
  gekreuzt, jeweils mit Spannschloss
  inkl. Anschlusskonstruktion
  4 Stück Flachstahl 50 x 50 x 15 mm
4 Stück  Anschraubplatten
  Flachstahl 200 x 80 x 1,5 mm
  zur Montage der Wangen auf den Konsolen
  mit je 1 Langlochbohrung, d= 8mm
  und je 1 Senkkofschraube M8
2 Stück  Auflager der Gitterroste des Zwischenpodests
  Flachstahl 80 x 10 x 1.700 mm
  Flachstahl durchgängig an der
  Wangenkonstruktion verschweißt

Die zum Treppenauge zeigende Wange ist auf 1.100 x 150 mm oberseitig auszunehmen.

Der Treppenlauf liegt am Übergang zum Zwischenpodest auf einer Konsole (siehe Folgeposition 2.4.10) auf und wird mit dieser und den Zargen des zweiten Treppenlaufs / des Zwischenpodests verschraubt (siehe Zulage Überblattung).
Montagehöhe:
UK Treppenlauf +2,22 m
OK Treppenlauf +3,57m

Oberflächenbehandlung: feuerverzinkt und pulverbeschichte
Menge: 1,000 Stk

**2.4.4 OST - Wange Zwischenpodest 2**
*** wie Position 2.4.2
Montagehöhe: +3,57m
Menge: 1,000 Stk

**2.4.5 OST - Treppenlauf 3**
Treppenlauf 3 mit 9 Steigungen ca. 16,9/28 cm,
Untertritt 3 cm, als geschweißte und geschraubte Konstruktion von Zwischenpodest 2 (+3,57m) zum Austrittspodest (+5,09m) herstellen, liefern und montieren.

3. Treppenlauf bestehend aus:
2 Stück Flachstahlwangen
  Länge 2.270 mm
  Höhe 300 mm
  t= 20 mm
  je Wangen sind an den Wangen zwei
  Flachstahldreiecke, Maße 135 x 80 x 20 mm,
  ebengleich anzuschweißen.
  An dem Flachstahldreieck ist eine waagrechte
  Anschraubplatte, 133 x100 x 20 mm,
  anzuschweißen,
  Anschraubplatte mit jeweils 2 Langlöchern
  12 x 24 mm

Die Wange wird über die Anschraubplatte mit den Trägern der Folgepostionen durch insgesamt acht M12-Schrauben verbunden

2 Stück  Waagrechte Verlängerung des Treppenlaufs
  aus Flachstahl 1.850 x 300 mm
  am Übergang zum Zwischenpodest
  ebenengleich mit Flachstahlwange verschweißt
2 Stück Waagrechte Verlängerung am Austritt des
  Treppenlaufs
  aus Flachstahl 1.600 x 300 x 20 mm
2 Stück  Fußplatte Flachstahl 300 x 100 x 15 mm
  Fußplatte mit 4 Stück Bohrungen, d= 12mm,
  inkl. 4 Stück Schrauben M12
9 Stück  Pressroststufen, Tragstab 30 / 3 mm
  mit Sicherheitskante,
  Treppenlaufbreite 1.320 mm
  Maschenweite 30/10 mm,
  rutschhemmende Oberfläche
  inkl Befestigungsmaterial
  Die Trittstufen sind auf der Außenseite mit
  Senkschrauben in die Flachstahlwange zu
  befestigen, an der Innenseite in die gestockte
  STB-Betonscheibe
  Oberflächenbehandlung feuerverzinkt
1 Stück Aussteifungskonstruktion
  aus 2x Rundstahl V2A, d= 8mm
  gekreuzt, jeweils mit Spannschloss
  inkl. Anschlusskonstruktion
  4 Stück Flachstahl 50 x 50 x 15 mm
4 Stück  Anschraubplatten
  Flachstahl 200 x 80 x 1,5 mm
  zur Montage der Wangen auf den Konsolen
  mit je 1 Langlochbohrung, d= 8mm
  und je 1 Senkkofschraube M8
2 Stück  Auflager der Gitterroste des Zwischenpodests
  Flachstahl 80 x 10 x 1.700 mm
  Flachstahl durchgängig an der
  Wangenkonstruktion verschweißt

Die zum Treppenauge zeigende Wange ist auf 1.100 x 150 mm oberseitig auszunehmen.

Der Treppenlauf liegt am Übergang zum Zwischenpodest auf einer Konsole (siehe Folgeposition 2.4.10) auf und wird mit dieser und den Zargen des zweiten Treppenlaufs / des Zwischenpodests verschraubt (siehe Zulage Überblattung).
Montagehöhe:
UK Treppenlauf +3,57 m
OK Treppenlauf +5,09m

Oberflächenbehandlung: feuerverzinkt und pulverbeschichte
Menge: 1,000 Stk

**2.4.6 OST - Gitterrost Zwischenpodeste**
*** Bezugsbeschreibung
3-teiliger Gitterrost der Zwischenpodeste als Schweißpressrost herstellern, liefern und montieren:

Schweißpressrost,bestehend aus:
- Tragstab 30/3 mm
- Maschenweite 30/10 mm,
- rutschhemmende Oberfläche (mind. R11)
- inkl. Befestigungsmaterial
- Oberflächenbehandlung feuerverzinkt

Die Teilung der Gitterroste folgt den Wangen der Zwischenpodeste.
Menge: 15,000 m²

**2.4.7 OST - Gitterrost Austrittspodest**
*** wie Position 2.4.6
als Austrittspodest
Menge: 5,000 m²

**2.4.8 OST - Mittelstützen**
Mittelstützen als in Köcherfundamente eingespannte HEB-Stützen herstellen, liefern und montieren.

Mittelstützen bestehend aus:

1 Stück  HEB 300
  Länge 7.000 mm
1 Stück  Fußplatte als Montagehilfe
  bestehend aus 2 Flachstahlplatten
  500 x 200 x 20 mm
  mit je 2 Langlochbohrungen, Maße 12 x 50 mm
  und mit je 2 Klebeanker M12, Länge mind. 150mm,
  in den Betonuntergrund zu befestigen
  (somit pro Stütze 4 Stück M12 Klebeanker)

Die Montage der HEB Stützen erfolgt in die bauseitig erstellten Köcherfundamente, Köchermaße 400 x 400 x 800 mm.
Nach dem Ausrichten und Justieren der Stützen erfolgt der Verguss mit Quellmörtel. Das Vergießen mit geeignetem Quellmörtel und das Abziehen auf OK Fundament sind in diese Position mit einzukalkulieren.
Menge: 2,000 Stk

**2.4.9 OST - Anschlusslaschen**
Anschlusslaschen an den HEB-Träger oder den Rechteckprofilen des Tragrostes herstellen liefern und montieren.

Anschlusslaschen bestehend aus:
1 Stück  Schwert
  Flachstahl 400 x 160 x 15 mm
  senkrecht an HEB-Träger oder Rechteckrohr
  des Tragrosts geschweißt
  je zwei Stück Bohrungen, d= 12 mm

In die Position sind je 2 Schrauben M12 zur Verbindung der Anschlussschwerter mit den Wangen der Treppe einzukalkulieren.

Hinweise:
Montageort:  Stahlprofile der Fluchtreppe
Oberfläche:  feuerverzinkt und pulverbeschichtet
Menge: 12,000 Stk

**2.4.10 OST - Träger**
Träger als geschraubte und geschweißte Konstruktion aus
Stahlprofilen, herstellen, liefern und montieren:

Konstruktion bestehend aus:
2 Stück  U-Winkel
  U 160 x 65 x 7,5 mm
  Länge 1.500 mm
4 Stück  Langlochbohrung d= 12mm
4 Stück  M12
4 Stück  Langlochbohrung d= 8 mm

Die beiden U-Winkel der Trägerkonstruktion werden jeweils links und rechts des Anschlussschwertes und den Anschlusslaschen des Tragrosts angeordnet und miteinander verschraubt.

Oberflächenbeschichtung:
feuerverzinkt und pulverbeschichtet

Für diese Arbeiten stehen keine Fassadengerüste zur Verfügung. Der AN muss die Montage mit geeignetem Hubgerät ausführen (siehe Pos. 1.2.2)
Menge: 6,000 Stk

*Hinweis: Konstruktiosnbeschreibung senkrechter Tragrost*
Die Absturzsicherung und die vertikale Tragkonstruktion an der der Wand abgewandten Seite bildet ein Rost aus senkrechten Rechteckrohren (100x50x5mm), die im Abstand von ca. 230 mm aneinader gereiht und an der Ober- und Unterseite mit waagrechten Flachstahlgurten bzw. L-Winkeln verbunden sind.
Zum Anschluss der Träger sind an mehreren Rechteckrohren Anschlusslaschen zu schweißen.

Zur Sicherstellung der Abstzurzsicherung werden zusätzliche Stäbe aus Flachstahl vorgesehen,
Diese werden an den Wangen der Vorpositionen Treppenlauf 1, Treppenlauf 2 und Treppenlauf 3 verschweißt.

Der Tragrost wird mittels des unteren durchlaufenden L-Winkels auf die Flachstahlabdeckung des Streifenfundaments geschraubt. Die Verschraubung erfolgt in ein Sackloch, Schraubenkopf und Befestigungsstelle sind nach der Montage mit Flüssigkunststoff abzudichten.

**2.4.11 OST - Senkrechter Tragrost 4.790 mm x 5.730 mm**
*** Bezugsbeschreibung
Senkrechten Tragrost als geschweißte Konstruktion aus Stahlhohlprofilen herstellen, liefern und montieren:

Abmessungen b x h: 4.790 mm x 5.730 mm

Senkrechter Rost bestehend aus:

Tragprofile;  Vierkantrohr, senkrecht
  100 x 50 x 5 mm
  S235JRH (1.0039) nach EN 10219-1/2,
  gem. EN 10025
  Lichter Abstand ca. 230mm
  Oberseite mit Stahldeckel verschweißt

Obergurt  Flachstahl
  Waagrecht
  150/20mm
  mit Vierkantrohren verschweißt

Untergrut  L-Winkel
  waagrecht
  150 x 150 x 15mm
  mit Vierkantrohren verschweißt

Untergurt mittels M12 im Abstand von 800 mm auf Abdeckung der Streifenfundamente schrauben.

Zur Verbindung des Tragrost mit den Trägern sind zudem
6 Stück  Stahlschwerter
  Flachstahl  400 x 160 x 15 mm
  vier Bohrungen d= 12 mm
an dern Viekkantrohnren anzubringen.

Es steht dem AN frei den Tragrost zu unterteilen. Die Anzahl der Elementierungen ist im Zuge der Werkstattplanung darzustellen. Der Aufwand für die Verbindung der unterteilten Elemente ist in diese Positioen mit einzukalkulieren und wird nicht seperat vergütet.
Menge: 1,000 Stk

**2.4.12 OST - Senkrechter Tragrost an der Querseite**
*** wie Position 2.4.11
an den Wangen der Podeste geschweißt,
Rost ohne tragende Funktion

Maße 3.700 x 2.740 mm

Position versteht sich inklusive der zusätzlichen Unterteilungen.
Menge: 1,000 Stk

**2.4.13 OST - Zusätzliche Unterteilung der Rohrabstände**
Zusätzliche Unterteilung aus Flachstahl, 50 x 10 x 1.500 mm,
im Bereich der Verkehrszonen herstellen, liefern und montieren.

Der Flachstahl ist an den Zargen der Treppenwangen, jeweils ein halbes Feld versetzt zu den Vierkantrohren des Tragrosts, zu schweißen. Der Flachstahl folgt dem Verlauf der Treppen.
Menge: 9,000 lfdm

**2.4.14 OST - Anschlussschwert**
Anschlussschwert aus verschweißten Stahlprofilen herstellen, liefern und montieren:

Anschlussschwert bestehend aus:
1 Stück  Kopfplatte
  Flachstahl 250 x 220 x 15 mm
  vier Bohrungen, d= 12 mm
1 Stück  Schwert
  Flachstahl 400 x 120 x 15 mm
  senkrecht an Kopfplatte geschweißt
  zwei Stück Bohrungen d= 12 mm
1 Stück  Tropfnase
  Flachstahl  30 x 8 mm
  vierseitig umlaufend an Stahlschwert geschweißt

Jede Kopfplatte ist mit je vier Klebeanker M12, Länge mind. 150 mm, in den Betonuntergrund zu verankern.

Hinweise:
Montageort:  Stahlbetonwände entlang der Fluchtreppe Montagegrund:  Stahlbeton C20/25
Oberfläche:  feuerverzinkt und pulverbeschichtet
 Farbe nach Wahl des AG

Die Lage und Höhe dieses Anschlussschwerts muss mit Lage und Höhe des Treppenlaufs korrespondieren.
Der Veremssungsaufwand bei der Montage ist Teil dieser Position und wird nicht separat vergütet
Menge: 4,000 Stk

*Hinweis: Konstruktionsbeschreibung Abdeckung Streifenfundamt*
Der Tragrost wird auf ein Streifenfundament aus STB montiert.
Das Streifenfundement wird mit einer, die Last abtragenden Abdeckung aus verschweißten Flachstählen versehen.

Die Montage des Tragrosts erfolgt über Sacklöcher in der Abdeckung. Hierfür sind  unterseitig der Abdeckungen Stahlplatten anzuschweißen.
Die Bohrung ist mit Flüsssigkunststoff abzudichten.

Links und rechts der Abdichtung sind Tropfnasen anzuschweißen.

Die Montage der Abdeckung an den Streifenfundamenten erfolgt über beidseitig angebrachte Flachstahllaschen.

**2.4.15 OST - Abdeckung auf Streifenfundamten**
Abdeckung als geschweißte Flachstahlkonstruktion
herstellen, liefern und montieren

Abdeckung setzt sich zusammen aus:

Abdeckung  Flachstahl
  500 x 20 mm
  waagrecht
Aufdopplung  Flachstahl
  150 x150 x 20 mm
  Abstand alle 1.000 mm

Aufdopplung wird an die Unterkante der Abdeckung geschweißt. Für die Befestigung des Tragrosts sind Sacklöcher, d 12 mm, zu bohren.

Abkantung  2x Flachstahl
  30 x 10 mm
an Abdeckung geschweißt

Befestigungslaschen: 2x Flachstahl
  100 x 150 x 10 mm
  2x Bohrungen d= 12 mm
  2x M12
  Abstand alle 1000 mm

Die lastabtragende Abdeckung muss vollflächig mit Stahlplatten unterfüttert werden.

Nach Abschluss der Montage wird die Abdeckung unterseitg abgedichtet. Dies erfolgt bauseits.
Menge: 9,000 lfdm

*Hinweis: HANDLAUF*
.

**2.4.16 OST - Fluchttreppe Handlauf gerade**
*** Bezugsbeschreibung
Handlauf waagerecht verlegt, V2A, Durchmesser 42mm,
liefern und montieren-

Oberfläche: Edelstahl gebürstet
Menge: 12,000 lfdm

**2.4.17 OST - Fluchttreppe Handlauf geneigt**
*** wie Position 2.4.16
Handlauf dem Treppenverlauf folgend

Oberfläche: Edelstahl gebürstet
Menge: 12,000 lfdm

**2.4.18 OST - Fluchttreppe Handlauf Übergang gerade-geneigt**
Übergang des Handlaufs von waagerecht zu geneigt.
Übergang auf Gehrung gearbeitet und verschweißt, Schweißstellen anschließend schleifen und polieren.
Ausführung ggf. vor Ort auf der Baustelle

Oberfläche: Edelstahl gebürstet
Menge: 8,000 Stk

**2.4.19 OST - Fluchttreppe Zulage für das Abwinkeln des Handlaufs**
Übergang des Handlaufs von waagerecht zu senkrecht
(90° abgewinkelt).
Übergang auf Gehrung gearbeitet und verschweißt, Schweißstellen anschließend schleifen und polieren.
Ausführung ggf. vor Ort auf der Baustelle

Oberfläche: Edelstahl gebürstet
Menge: 2,000 Stk

**2.4.20 OST - Fluchttreppe Abschlusskappen der Handlaufrohre**
Abschlusskappen als flache, leicht gewölbte Abschlusskonstruktion aus V2A.
Menge: 2,000 Stk

**2.4.21 OST - Halter Handlauf in Edelstahl V2A, am Geländer**
Halteelement bestehend aus 90°- gebogenen Edelstahl-Rundstab Ø 10mm, Abwicklungslänge ca. 190mm,
mit angeschweißtem Flachstahl ca. 150mm x 30mm x 10mm,
der an den Geländer-Rahmenwinkel mit jeweils zwei M16 verschraubt wird, e = ca. 1.400mm,
nach vorliegender Planung und statischen Angaben ausgeführt.
Menge: 12,000 Stk

**2.4.22 OST - Halter Handlauf in Edelstahl, auf baus. Kantholz, an der Stb. Wand**
Halteelement bestehend aus 90°-gebogenen Edelstahl-Rundstab Ø 10mm, Abwicklungslänge ca. 390mm,
mit angeschweißtem Flachstahl ca. 90mm x 80mm x 10mm,
der an bauseitige Kanthölzer mit Holzplatte verschraubt wird, die bauseitig an die Stb.-Wand montiert sind, e = ca. 800mm,
nach vorliegender Planung und statischen Angaben ausgeführt.
Menge: 6,000 Stk

**Ausführungsbeschreibung 9 Konstruktionsbeschreibung Innere Absturzsicherung**
*Konstruktionsbeschreibung Innere Absturzsicherung*
Die dem Treppenauge zugewandte Absturzsicherung erfolgt durch ein von Seilen gehaltenes V2A-Netz .
Das Netz wird über gespannte Stahlseile geführt, die an den HEB-Trägern sowie pro Treppenlauf an einer zusätzlichen Stütze (Flachstahl) befestigt sind.

Das Netz folgt der Treppenneigung.

**2.4.23 OST - Brüstungsfüllung als Edelstahl-Netze**
Brüstungsfüllung als Edelstahl-Netze herstellen, liefern und montieren.
Die Netze sind durch Edelstahlseile an den Treppenkonstruktionen zu befestigen und durch die Edelstahlseile zu spannen.
Die Maschengröße des Netzes darf bei evtl. Verdrücken nicht größer als 80mm sein.

Das Edelstahlnetz und die Seileinfassung bilden ein System mit einzuleitenden Lasten. Die Abtragung der Kräfte erfolgt in der Vertikalen über die HEB-Stützen und in der Horizontalen über Stahlseile .

Absturzsicherung besteht aus aus:

Stahlnetz:  liegende Maschen
 Maschenweite 40 mm
 bei 60° Öffnungswinkel
 Seildurchmesser 1,5mm
 Knoten mittels Pressklemmen aus Edelstahl
Edelstahlseil  Drahtseil aus Edelstahl d= 8mm,
 6 x19+1SE
 Werkstoffgruppe 1.4401
 Inklusive Spannschlösser nach individuellen
 Herstellerangaben zum Einspannen des
  Netzes.
 Befestigung durch jeweils 2 Anschraubklemmen
 an jedem Rahmenstiel

Der Spalt zwischen Stich des Netzes und des Handlaufs darf maximal 80mm auch durch ein Verdrücken nicht überschreiten.

Ösen zur Aufnahmen der STahlseile jeweils an den HEB Trägern sind mit einzukalkulieren.
Menge: 10,000 m²

**2.4.24 OST - Zusätzlicher Stab**
Zusätzlicher Stab aus Flaschstahl, 1.500 x 50 x 20 mm, herstellen, liefern und montieren.

Der FLachstahl ist mittig des Treppenlaufs anzuschweißen.
Zwei Ösen zur Aufnahme des Spannseils sind mit vorzusehen.
Menge: 3,000 Stk

#### Titel 2.5 Fluchttreppe TURNHALLE

**Ausführungsbeschreibung 10 Konstruktionsbeschreibung Fluchttreppe Turnhalle**
*Konstruktionsbeschreibung Fluchttreppe Turnhalle*
Die Fluchttreppe Turnhalle führt entlang der Turnhalle zum Dach des Umkleidebereichs als einläufige Treppe auf das Dach über dem EG.

Die Treppenkonstuktion liegt auf Kragarmen auf, die in die Massivkonstruktion der bestehenden Turnhalle gedübelt werden und frei auskragen. Lediglich im Antritt liegt die Wange auf dem Pflasterbelag auf.

Die Treppenkontruktion setzt sich aus folgenden Elementen zusammen:

1 Stück  Einläufige Treppe mit
 2  Stück Flachstahlwangen
 1  Stück Zwischenpodest
 22 Stück  Steigungen
1 Stück  Austrittspodest
7 Stück  Kragarmen
2 Stück  Handläufe, dem Treppenverlauf folgend

Die Treppe vesteht sich als fertige Leistung wird aber zur besseren Kalkulation in einzelene Positionen untergliedert.

Für die Montage der fassadenseitigen Anschlussschwerter stehen Fassadengerüste zur Verfügung, für alle weitern Arbeiten stehen diese jedoch nicht mehr zur Verfügung.

Einbauort:  WESTSEITE
Gelände OK: bis +5,14m

Der AN muss die Montage mit geeignetem Hubgerät ausführen.
Siehe Position 1.2.2

**2.5.1 TUHA - Treppenlauf 1**
Treppenlauf 1 mit 13 Steigungen ca. 17,8/28 cm,
Untertritt 3 cm, als geschweißte und geschraubte Konstruktion vom Zwischenpodest zur GOK (+1,34m) herstellen, liefern und montieren.

1. Treppenlauf bestehend aus:
2 Stück Flachstahlwangen
  Länge 4.000 mm
  Höhe 300 mm
  t= 20 mm
  je Wangen sind an den Wangen zwei
  Flachstahldreiecke, Maße 135 x 80 x 20 mm,
  ebengleich anzuschweißen.
  An dem Flachstahldreieck ist eine waagrechte
  Anschraubplatte, 133 x100 x 20 mm,
  anzuschweißen,
  Anschraubplatte mit jeweils 2 Langlöchern
  12 x 24 mm

Die Wange wird über die Anschraubplatte mit den Trägern der Folgepostionen durch insgesamt acht M12-Schrauben verbunden

2 Stück  Waagrechte Verlängerung des Treppenlaufs
  aus Flachstahl 750 x 300 mm
  am Übergang zum Zwischenpodest
  ebenengleich mit Flachstahlwange verschweißt
2 Stück Senkrechte Verlängerung am Austritt des
  Treppenlaufs
  aus Flachstahl 270 x 300 x 20 mm
2 Stück  Fußplatte Flachstahl 300 x 100 x 15 mm
  Fußplatte mit 4 Stück Bohrungen, d= 12mm,
  inkl. 4 Stück Schrauben M12
13 Stück  Pressroststufen, Tragstab 30 / 3 mm
  mit Sicherheitskante,
  Treppenlaufbreite 1.320 mm
  Maschenweite 30/10 mm,
  rutschhemmende Oberfläche
  inkl Befestigungsmaterial
  Die Trittstufen sind auf der Außenseite mit
  Senkschrauben in die Flachstahlwange zu
  befestigen, an der Innenseite in die gestockte
  STB-Betonscheibe
  Oberflächenbehandlung feuerverzinkt
1 Stück Aussteifungskonstruktion
  aus 2x Rundstahl V2A, d= 8mm
  gekreuzt, jeweils mit Spannschloss
  inkl. Anschlusskonstruktion
  4 Stück Flachstahl 50 x 50 x 15 mm
4 Stück  Anschraubplatten
  Flachstahl 200 x 80 x 1,5 mm
  zur Montage der Wangen auf den Konsolen
  mit je 1 Langlochbohrung, d= 8mm
  und je 1 Senkkofschraube M8
2 Stück  Auflager der Gitterroste des Zwischenpodests
  Flachstahl 80 x 10 x 700 mm
  Flachstahl durchgängig an der
  Wangenkonstruktion verschweißt

Der Treppenlauf liegt am Übergang zum Zwischenpodest auf einem Kragarm (siehe Folgeposition 2.5.8 ) auf und wird mit diesem und den Zargen des zweiten Treppenlaufs verschraubt (siehe Zulage Überblattung).
Montagehöhe:
UK Treppenlauf +1,34 m OKF
OK Treppenlauf +3,60 m OKF

Oberflächenbehandlung: feuerverzinkt und pulverbeschichtet
Menge: 1,000 Stk

**2.5.2 TUHA - Treppenlauf 2**
Treppenlauf 2 mit 9 Steigungen ca. 17,8/28 cm,
Untertritt 3 cm, als geschweißte und geschraubte Konstruktion vom Zwischenpodest zum Obergeschoss OK (+4,95 m über GOK) herstellen, liefern und montieren.

2. Treppenlauf bestehend aus:
2 Stück Flachstahlwangen
  Länge 3.220 mm
  Höhe 300 mm
  t= 20mm
  je Wangen sind an den Wangen zwei
  Flachstahldreieckem Maße 135 x 80 x 20 mm,
  ebengleich anzuschweißen,
  an dem Flachstahldreick ist eine waagrechte
  Anschraubplatte, 133 x 100 x 20 mm,
  anzuschweißen,
  Anschraubplatte mit jeweils 2 Langlöchern
  12 x 24 mm,

Die Wange wird über die Anschraubplatte mit den Trägern der Folgepositionen durch insgesamt acht M12-Schrauben verbunden.

2 Stück  Waagrechte Verlängerung des Treppenlaufs
  aus Flachstahl, 750 x 300 x 20mm,
  am Übergang zum Zwischenpodest ebenengleich
  mit Flachstahlwange verschweißt
2 Stück Waagrechte Verlängerung am Austritt des
  Treppenlaufs im Bereich des Austrittspodests
  aus Flachstahl, 1.570 x 300 x 20 mm,
  ebenengleich mit Flachstahlwange des
  Treppenlaufs verscheißt
9 Stück  Pressroststufen, Tragstab 30/3 mm
  mit Sicherheitskante,
  Treppenlaufbreite 1.320 mm
  Maschenweite 30/10 mm,
  rutschhemmende Oberfläche
  inkl Befestigungsmaterial
  Die Trittstufen sind auf der Außenseite mit
  Senkschrauben in die Flachstahlwange zu
  befestigen, an der Inneseite in die gestockte
  STB-Betonscheibe
  Oberflächenbehandlung feuerverzinkt
1 Stück Aussteifungskonstruktion
  aus 2x Rundstahl V2A, d= 8mm,
  gekreuzt, jeweils mit Spannschloss
  inkl. Anschlusskonstruktion
  4 Stück Flachstahl, 50 x 50 mm
4 Stück  Anschraubplatten
  Flachstahl 200 x 80 x 1,5 mm
  zur Montage der Wangen auf den Konsolen
  mit je 1 Langlochbohrung, d= 8mm,
  und je 1 Senkkofschraube M8
2 Stück  Auflager der Gitterroste des Zwischenpodests
  Flachstahl, 80 x 10 x 750 mm,
  Flachstahl durchgängig an der
  Wangenkonstruktion verschweißt
2 Stück  Auflager der Gitterroste des Austrittspodests
  Flachstahl, 80 x 10 x 1.400 mm,
  Flachstahl durchgängig an der
  Wangenkonstruktion verschweißt

Der Treppenlauf liegt am Übergang zum Zwischenpodest und am Übergang zum Austrittspodest auf einem Kragarm (siehe Folgeposition) auf und wird mit dieser und den Zargen des Zwischenpodests verschraubt (siehe Zulage Überblattung).

Montagehöhe:
UK Treppenlauf +3,60 m OKF
OK Treppenlauf +5,145 m  OKF

Oberflächenbehandlung feuerverzinkt und pulverbeschichtet
Menge: 1,000 Stk

**2.5.3 TUHA - Austrittspodest**
Austrittspodest, ca. 1.200 mm x 1.320 mm, für Gitterrostebene
als geschweißte und geschraubte Konstruktion am Ende des  2. Treppenlauf herstellen, liefern und montieren.

Austrittspodest  bestehend aus:
2 Stück  Wangenkonstruktion
  Flachstahl, 1.200 mm x 300 mm x 20 mm
1 Stück  Wange
  Flachstahl, 1.320 mm x 300 mm x 20 mm

Alle drei Wangen sind im 90°-Winkel auf voller Höhe zu verschweißen.
Die fassadenseitige Wange ist auf 1.200 x 130 mm oberseitig auszunehmen.

2 Stück  Druckstangen
  Rundrohr 54 x 2,6 mm
  Länge 1.320 mm
  je 2 Stück Anschweißplatten
  90 x 90 x 1,5 mm
  beidseitig mit den beiden Wangen verschweißt
2 Stück  Auflager der Gitterroste
  Flachstahl 80 x 10 x 1.200 mm
  Flachstahl durchgängig an der
  Wangenkonstruktion verschweißt
1 Stück  Auflager der Gitteroste
  Flachstahl 80 x 10 x 1.320 mm
  an der Wangenkonstruktion verschweißt
  und auf Gehrung mit den anderen Auflagern
6 Stück  Anschraubplatten
  Flachstahl 200 x 80 x 1,5 mm
  zur Montage der Wangen auf den Konsolen
  mit je 1 Langlochbohrung d= 8mm
  und je 1 Senkkofschraube M8

Das Austrittspodest liegt auf drei Trägern (siehe Folgeposition) auf und wird mit diesen und den Zargen der Treppe verschraubt (siehe Zulage Überblattung).

Montagehöhe:
OK Podest  ca. 5,145 m über GOK

Oberflächenbehandlung: feuerverzinkt und pulverbeschichtet
Menge: 1,000 Stk

**2.5.4 TUHA - Überblattung der Wangen als Zulage**
Der Übergang der Treppenwangen untereinader, der Treppenwangen zu den Wangen des Zwischen- bzw. Austrittspodest, muss flucht- und ebenengleich erfolgen.

Der Übergang erfolgt durch eine kraftschlüsssige verschraubte Überblattung:

Für die Überblattung müssen die Wangen jeweils wechselseitig ausgenommen werden.
Maß der Ausklinkung:  200 x 300 x 10 mm.

Beide Blattstöße werden durch 4 Stück M12 Schrauben kraftschlüssig verbunden.

In diese Position sind einzukalkulieren:
2 Stück  Ausklinkungen
 Maß 200 x 300 x 10 mm
 Ausklinkung erfolgt an zwei zu verbindenden
 Flachstahlzargen
4 Stück  Bohrungen, d= 12mm
4 Stück  Senkkopfschrauben M12
Menge: 4,000 Stk

**2.5.5 TUHA - Zwischenpodest Gitterrost 1.320 mm x 1.520 m**
*** Bezugsbeschreibung
Zwischenpodest als Schweißpressrost herstellern, liefern und montieren:

Schweißpressrost,bestehend aus:
- Tragstab 30/3 mm
- Maschenweite 30/10 mm,
- rutschhemmende Oberfläche (mind. R11)
- inkl. Befestigungsmaterial
- Oberflächenbehandlung feuerverzinkt

Maße 1.320 mm x 1.520 mm
Menge: 1,000 Stk

**2.5.6 TUHA - Gitterrostebene Austrittspodest**
*** wie Position 2.5.5
als Gitterrost mit den Maßen
Teil 1: 1.320 mm x 1.520 mm
Teil 2: 1.320 mm x 1.200 mm
Menge: 1,000 Stk

**2.5.7 TUHA - Anschlussschwert**
Anschlussschwert aus verschweißten Stahlprofilen herstellen, liefern und montieren:

Anschlussschwert bestehend aus:
1 Stück  Kopfplatte
  Flachstahl 250 x 220 x 15 mm
  vier Bohrungen, d= 12 mm
1 Stück  Schwert
  Flachstahl 400 x 120 x 15 mm
  senkrecht an Kopfplatte geschweißt
  zwei Stück Bohrungen, d= 12 mm
1 Stück  Tropfnase
  Flachstahl  30 x 8 mm
  vierseitig umlaufend an Stahlschwert geschweißt

Jede Kopfplatte ist mit je vier Klebeanker M12, Länge mind. 150 mm, in den Betonuntergrund zu verankern.

Hinweise:
Montageort:  Stahlbetonwände entlang der Fluchtreppe Montagegrund:  Stahlbeton C20/25
Oberfläche:  feuerverzinkt und pulverbeschichtet
 Farbe nach Wahl des AG

Die Lage und Höhe dieses Anschlussschwerts muss mit Lage und Höhe des Treppenlaufs korrespondieren.
Der Veremssungsaufwand bei der Montage ist Teil dieser Position und wird nicht separat vergütet.
Menge: 8,000 Stk

**2.5.8 TUHA - Kragarm**
Kragarm als biegesteife, geschraubte Konstruktion aus Stahlprofilen, herstellen, liefern und montieren:

Konstruktion bestehend aus:
2 Stück  U-Winkel
  U 160 x 65 x 7,5 mm
  Länge 1.500 mm
4 Stück  Bohrung d= 12mm
4 Stück  M12
4 Stück  Bohrung d= 8 mm

Die beiden U-Winkel der Kragarme werden jeweils links und rechts des Anschlussschwertes und den Anschlusslaschen des Tragrosts angeordnet und miteinander verschraubt.
Die Ausbildung muss biegesteif sein.

Oberflächenbeschichtung:
feuerverzinkt und pulverbeschichtet

Für diese Arbeiten stehen keine Fassadengerüste zur Verfügung. Der AN muss die Montage mit geeignetem Hubgerät ausführen (siehe Pos. 1.2.2)
Menge: 8,000 Stk

*Hinweis: HANDLAUF*
.

**2.5.9 TUHA - Fluchttreppe Handlauf gerade**
*** Bezugsbeschreibung
Handlauf waagerecht verlegt, V2A, Durchmesser 42mm,
liefern und montieren-

Oberfläche: Edelstahl gebürstet
Menge: 6,000 lfdm

**2.5.10 TUHA - Fluchttreppe Handlauf geneigt**
*** wie Position 2.5.9
Handlauf dem Treppenverlauf folgend

Oberfläche: Edelstahl gebürstet
Menge: 14,000 lfdm

**2.5.11 TUHA - Fluchttreppe Handlauf Übergang gerade-geneigt**
Übergang des Handlaufs von waagerecht zu geneigt.
Übergang auf Gehrung gearbeitet und verschweißt, Schweißstellen anschließend schleifen und polieren.
Ausführung ggf. vor Ort auf der Baustelle

Oberfläche: Edelstahl gebürstet
Menge: 8,000 Stk

**2.5.12 TUHA - Fluchttreppe Zulage für das Abwinkeln des Handlaufs**
Übergang des Handlaufs von waagerecht zu senkrecht
(90° abgewinkelt).
Übergang auf Gehrung gearbeitet und verschweißt, Schweißstellen anschließend schleifen und polieren.
Ausführung ggf. vor Ort auf der Baustelle

Oberfläche: Edelstahl gebürstet
Menge: 8,000 Stk

**2.5.13 TUHA - Fluchttreppe Abschlusskappen der Handlaufrohre**
Abschlusskappen als flache, leicht gewölbte Abschlusskonstruktion aus V2A.

Oberfläche: Edelstahl gebürstet
Menge: 4,000 Stk

**2.5.14 TUHA - Halter Handlauf in Edelstahl V2A, am Geländer**
Halteelement bestehend aus 90°- gebogenen Edelstahl-Rundstab Ø 10mm, Abwicklungslänge ca. 190mm,
mit angeschweißtem Flachstahl ca. 150mm x 30mm x 10mm,
der an den Geländer-Rahmenwinkel mit jeweils zwei M16 verschraubt wird, e = ca. 1.400mm,
nach vorliegender Planung und statischen Angaben ausgeführt.

Oberfläche: Edelstahl gebürstet
Menge: 12,000 Stk

**2.5.15 TUHA - Halter Handlauf in Edelstahl, auf baus. Kantholz, an der Stb. Wand**
Halteelement bestehend aus 90°-gebogenen Edelstahl-Rundstab Ø 10mm, Abwicklungslänge ca. 390mm,
mit angeschweißtem Flachstahl ca. 90mm x 80mm x 10mm,
der an bauseitige Kanthölzer mit Holzplatte verschraubt wird, die bauseitig an die Stb.-Wand montiert sind, e = ca. 800mm,
nach vorliegender Planung und statischen Angaben ausgeführt.

Oberfläche: Edelstahl gebürstet
Menge: 8,000 Stk

**Ausführungsbeschreibung 11 ABSTURZSICHERUNGEN**
*ABSTURZSICHERUNGEN*
An die Kragarme der Treppenkonstruktion werden Absturzsicherungen montiert. Die Absturzsicherungen bestehen aus einem vierseitg umlaufenden L-Winkelrahmen mit einer Streckmetallfüllung.
Die Befestigung der Rahmenkonstruktion erfolgt über Laschen.

Angaben zum Streckmetall:
- Streckmetall aus Stahl
- Masche: Raute 16 x 8 x 1,5 mm DIN 791
- Materialdicke : 1,5 mm
- Gesamtdicke : 2,8 mm
- Abmessungen der Matte 1.500 mm x 3.000 mm
- maschinell gerichtet, nicht flachgewalzt

Ausgeschriebenes Produkt: Raute 16 x 8 x 1,5 mm
Richtqualität: MEVACO

Angebotenes Produkt: '.......................................................'

Angebotener Hersteller: '.......................................................'

Oberflächenbeschichtung:
feuerverzinkt und pulverbeschichtet.

Hinweis: Die Streckmetallgitter und die Rahmen werden in zwei unterschiedlichen Farbtönen pulverbeschichtet. Entsprechend sind die Streckmetalle und die Rahmen in zwei unterschiedlichen Oberflächen zu beschichten.

Für diese Arbeiten stehen keine Fassadengerüste zur Verfügung. Der AN muss die Montage mit geeignetem Hubgerät ausführen.
Der Baugrund wird durch den AG so befestigt, dass mit Hubgerätschaften um das Gebäude gefahren werden kann.
Es ist bei der Kalkulation zu berücksichtigen, dass in Teilbereichen die Montage durch vorkragende Betonbauteile erschwert wird.
Die Art und Anzahl der vom AN zu wählenden Hubgeräte, sind in die Einheitspreise der folgenden Positionen einzukalkulieren und werden nicht separat vergütet.

**2.5.16 TUHA - Absturzsicherung Typ 1 (1.070 mm x 3.090 mm)**
*** Bezugsbeschreibung
Als geschweißte und geschraubte Konstruktion aus Stahlprofilen und Streckmetalltafeln herstellen, liefern und montieren:

Absturzsicherung bestehend aus:
1 Stück  Rahmen aus L-Winkel
  50 x 30 x 5 mm geschweißt
  L x B  1.070 mm x 3.090 mm
  12 Stück Bohrungen d= 6 mm
1 Stück  Streckmetall
  Raute 16 x 8 x 1,5 mm nach DIN 791
  L x B  1.070 mm x 3.090 mm
1 Stück  Anpressrahmen aus
  Flachstahl  30 x 5 mm
  Ecken auf Gehrung verschweißt
  mit 12 Stück Senkkopfschrauben M6
  mit Rahmen verschraubt
4 Stück  Anschraublaschen
  Flachstahl 40 x50 x5 mm
  je Lasche 1 Stück Langlochbohrung d= 8 mm
  je Lasche 1 Stück M 8

Durch den Anpressrahmen wird das Streckmetall auf die Rahmenkonstruktion geschraubt. Das gesamte Rahmenelement inkl. der Verschraubungen ist pulverbeschichtet auszuführen.

Die Ausführungen der Ecken ist exakt rechtwinklig und flucht- und lotrecht auszuführen.
Menge: 2,000 Stk

**2.5.17 TUHA - Absturzsicherung Typ 2 (1.240 mm x 3.090/2.370 mm)**
*** wie Position 2.5.16
Obergurt geneigt, Untergurt waagrecht

Absturzsicherung bestehend aus:
1 Stück  Rahmen aus L-Winkel
  50 x 30 x 5 mm geschweißt
  L x B  1.240 mm x 3.090/2.370 mm
  Ecken auf Gehrung
  12 Stück Bohrungen d= 6 mm
1 Stück  Streckmetall
  Raute 16 x 8 x 1,5 mm nach DIN 791
  L x B  1.240 mm x 3.090/2.370 mm
1 Stück  Anpressrahmen aus
  Flachstahl  30 x 5 mm
  Ecken auf Gehrung verschweißt
  mit 12 Stück Senkkopfschrauben M6
  mit Rahmen verschraubt
Menge: 1,000 Stk

**2.5.18 TUHA - Absturzsicherung Typ 3 (1.240 mm x 2.370/1.655 mm)**
*** wie Position 2.5.16
Obergurt geneigt, Untergurt waagrecht

Absturzsicherung bestehend aus:
1 Stück  Rahmen aus L-Winkel
  50 x 30 x 5 mm geschweißt
  L x B  1.240 mm x 2.370/1.655 mm
  Ecken auf Gehrung
  12 Stück Bohrungen d= 6 mm
1 Stück  Streckmetall
  Raute 16 x 8 x 1,5 mm nach DIN 791
  L x B  1.240 mm x 2.370/1.655 mm
1 Stück  Anpressrahmen aus
  Flachstahl  30 x 5 mm
  Ecken auf Gehrung verschweißt
  mit 12 Stück Senkkopfschrauben M6
  mit Rahmen verschraubt
Menge: 1,000 Stk

**2.5.19 TUHA - Absturzsicherung Typ 4 (1.085 mm x 1.655/1.025 mm)**
*** wie Position 2.5.16
Obergurt geneigt, Untergurt waagrecht

Absturzsicherung bestehend aus
1 Stück  Rahmen aus L-Winkel
  50 x 30 x 5 mm geschweißt
  L x B  1.085 mm x 1.655/1.025 mm
  Ecken auf Gehrung
  12 Stück Bohrungen d= 6 mm
1 Stück  Streckmetall
  Raute 16 x 8 x 1,5 mm nach DIN 791
  L x B  1.085 mm x 1.655/1.025 mm
1 Stück  Anpressrahmen aus
  Flachstahl  30 x 5 mm
  Ecken auf Gehrung verschweißt
  mit 12 Stück Senkkopfschrauben M6
  mit Rahmen verschraubt
Menge: 1,000 Stk

**2.5.20 TUHA - Absturzsicherung Typ 5 (1.360 mm x 3.100 mm)**
*** wie Position 2.5.16
Obergurt und Untergurt dem Treppenverlauf folgend

Absturzsicherung bestehend aus
1 Stück  Rahmen aus L-Winkel
  50 x 30 x 5 mm geschweißt
  L x B  1.360 mm x 3.100 mm
  Ecken auf Gehrung
  12 Stück Bohrungen d= 6 mm
1 Stück  Streckmetall
  Raute 16 x 8 x 1,5 mm nach DIN 791
  L x B  1.360 mm x 3.100 mm
1 Stück  Anpressrahmen aus
  Flachstahl  30 x 5 mm
  Ecken auf Gehrung verschweißt
  mit 12 Stück Senkkopfschrauben M6
  mit Rahmen verschraubt
Menge: 2,000 Stk

#### Titel 2.6 Fluchttreppe WEST

**Ausführungsbeschreibung 12 Konstruktionsbeschreibung Fluchttreppe West**
*Konstruktionsbeschreibung Fluchttreppe West*
Entlang der Westseite wird eine zweiläufige Fluchttreppenanlage errichtet.
Die zwei Treppenläufe liegen auf einer Mittelstütze, die auf Streifenfundamenten montiert ist, und einem Tragrost auf.
Der Tragrost liegt jeweils zu den parallel laufenden Streifenfundamenten auf.

Die Treppenkonstruktion wird durch Konsolen und Anschlussschwerter mit dem bestehenden Schulgebäude verbunden.

**2.6.1 WEST - Treppenlauf 1**
Treppenlauf 1 mit 10 Steigungen ca. 16,9/28 cm,
Untertritt 3 cm, als geschweißte und geschraubte Konstruktion von OK fertiges Dach (+4,82m) bis Zwischenpodest (+6,28m) herstellen, liefern und montieren.

1. Treppenlauf bestehend aus:
2 Stück Flachstahlwangen
  Länge 3.140 mm
  Höhe 300 mm
  t= 20 mm
  je Wangen sind an den Wangen zwei
  Flachstahldreiecke, Maße 135 x 80 x 20 mm,
  ebengleich anzuschweißen.
  An dem Flachstahldreieck ist eine waagrechte
  Anschraubplatte, 133 x100 x 20 mm,
  anzuschweißen,
  Anschraubplatte mit jeweils 2 Langlöchern
  12 x 24 mm

Die Wange wird über die Anschraubplatte mit den Trägern der Folgepostionen durch insgesamt acht M12-Schrauben verbunden

2 Stück  Waagrechte Verlängerung des Treppenlaufs
  aus Flachstahl 200 x 300 mm
  am Übergang zum Zwischenpodest
  ebenengleich mit Flachstahlwange verschweißt
2 Stück Senkrechte Verlängerung am Austritt des
  Treppenlaufs
  aus Flachstahl 270 x 300 x 20 mm
2 Stück  Fußplatte Flachstahl 300 x 100 x 15 mm
  Fußplatte mit 4 Stück Bohrungen, d= 12mm,
  inkl. 4 Stück Schrauben M12
10 Stück  Pressroststufen, Tragstab 30 / 3 mm
  mit Sicherheitskante,
  Treppenlaufbreite 1.320 mm
  Maschenweite 30/10 mm,
  rutschhemmende Oberfläche
  inkl Befestigungsmaterial
  Die Trittstufen sind auf der Außenseite mit
  Senkschrauben in die Flachstahlwange zu
  befestigen, an der Innenseite in die gestockte
  STB-Betonscheibe
  Oberflächenbehandlung feuerverzinkt
1 Stück Aussteifungskonstruktion
  aus 2x Rundstahl V2A, d= 8mm
  gekreuzt, jeweils mit Spannschloss
  inkl. Anschlusskonstruktion
  4 Stück Flachstahl 50 x 50 x 15 mm
4 Stück  Anschraubplatten
  Flachstahl 200 x 80 x 1,5 mm
  zur Montage der Wangen auf den Konsolen
  mit je 1 Langlochbohrung, d= 8mm
  und je 1 Senkkofschraube M8
2 Stück  Auflager der Gitterroste des Zwischenpodests
  Flachstahl 80 x 10 x 200 mm
  Flachstahl durchgängig an der
  Wangenkonstruktion verschweißt

Der Treppenlauf liegt am Übergang zum Zwischenpodest auf einer Konsole (siehe Folgeposition 2.6.8) auf und wird mit dieser und den Zargen des zweiten Treppenlaufs / des Zwischenpodests verschraubt (siehe Zulage Überblattung).
Montagehöhe:
UK Treppenlauf +4,82 m
OK Treppenlauf +6,28m

Oberflächenbehandlung: feuerverzinkt und pulverbeschichtet
Menge: 1,000 Stk

**2.6.2 WEST - Wange Zwischenpodest**
Wange des Zwischenpodests als geschraubte und geschweißte Stahlkonstruktion herstellen, liefern und montieren.

Wange bestehend aus:
2 Stück Flachstahl, 1.320 x 200 x 20 mm
2 Stück Flachstahl, 3.350 x 200 x 20 mm
2 Stück Flachstahl, liegend, 50 x 10 x 3.350 mm

Die Flachstahlwangen sind rechtwinkling miteinander auf voller Höhe zu verschweißen und mittels Schraubverbindungen mit den waagrechten Verlängerungen des Treppenlauf 1 und Zwischenpodest zu verschrauben.

Montagehöhe: +6.28m
Menge: 1,000 Stk

**2.6.3 WEST - Treppenlauf 2**
Treppenlauf 2 mit 10 Steigungen ca. 16,9/28 cm,
Untertritt 3 cm, als geschweißte und geschraubte Konstruktion von Zwischenpodest (+6,28m) bis OK Austritt (+7,87m) herstellen, liefern und montieren.

2. Treppenlauf bestehend aus:
2 Stück Flachstahlwangen
  Länge 3.140 mm
  Höhe 300 mm
  t= 20 mm
  je Wangen sind an den Wangen zwei
  Flachstahldreiecke, Maße 135 x 80 x 20 mm,
  ebengleich anzuschweißen.
  An dem Flachstahldreieck ist eine waagrechte
  Anschraubplatte, 133 x100 x 20 mm,
  anzuschweißen,
  Anschraubplatte mit jeweils 2 Langlöchern
  12 x 24 mm

Die Wange wird über die Anschraubplatte mit den Trägern der Folgepostionen durch insgesamt acht M12-Schrauben verbunden

2 Stück  Waagrechte Verlängerung des Treppenlaufs
  aus Flachstahl 1.250 x 300 mm
  am Übergang zum Zwischenpodest
  ebenengleich mit Flachstahlwange verschweißt
2 Stück Waagrechte Verlängerung am Austritt des
  Treppenlaufs
  aus Flachstahl 1.680 x 300 x 20 mm
2 Stück  Fußplatte Flachstahl 300 x 100 x 15 mm
  Fußplatte mit 4 Stück Bohrungen, d= 12mm,
  inkl. 4 Stück Schrauben M12
10 Stück  Pressroststufen, Tragstab 30 / 3 mm
  mit Sicherheitskante,
  Treppenlaufbreite 1.320 mm
  Maschenweite 30/10 mm,
  rutschhemmende Oberfläche
  inkl Befestigungsmaterial
  Die Trittstufen sind auf der Außenseite mit
  Senkschrauben in die Flachstahlwange zu
  befestigen, an der Innenseite in die gestockte
  STB-Betonscheibe
  Oberflächenbehandlung feuerverzinkt
1 Stück Aussteifungskonstruktion
  aus 2x Rundstahl V2A, d= 8mm
  gekreuzt, jeweils mit Spannschloss
  inkl. Anschlusskonstruktion
  4 Stück Flachstahl 50 x 50 x 15 mm
4 Stück  Anschraubplatten
  Flachstahl 200 x 80 x 1,5 mm
  zur Montage der Wangen auf den Konsolen
  mit je 1 Langlochbohrung, d= 8mm
  und je 1 Senkkofschraube M8
2 Stück  Auflager der Gitterroste des Zwischenpodests
  Flachstahl 80 x 10 x 1.500 mm
  Flachstahl durchgängig an der
  Wangenkonstruktion verschweißt
2 Stück  Auflager der Gitterroste des Austrittspodests
  Flachstahl 80 x 10 x 1.600 mm
  Flachstahl durchgängig an der
  Wangenkonstruktion verschweißt

Die zum Treppenauge zeigende Wange ist am Antritt und Austritt auf 1.100 x 150 mm oberseitig auszunehmen.

Der Treppenlauf liegt am Übergang zum Zwischenpodest auf einer Konsole (siehe Folgeposition 2.6.8) auf und wird mit dieser und den Zargen des zweiten Treppenlaufs verschraubt (siehe Zulage Überblattung).
Montagehöhe:
UK Treppenlauf +6,28 m
OK Treppenlauf +7,87m

Oberflächenbehandlung: feuerverzinkt und pulverbeschichte
Menge: 1,000 Stk

**2.6.4 WEST - Gitterrost Zwischenpodeste**
*** Bezugsbeschreibung
3-teiliger Gitterrost der Zwischenpodeste als Schweißpressrost herstellern, liefern und montieren:

Schweißpressrost,bestehend aus:
- Tragstab 30/3 mm
- Maschenweite 30/10 mm,
- rutschhemmende Oberfläche (mind. R11)
- inkl. Befestigungsmaterial
- Oberflächenbehandlung feuerverzinkt

Die Teilung der Gitterroste folgt den Wangen der Zwischenpodeste.
Menge: 11,000 m²

**2.6.5 WEST - Gitterrost Austrittspodest**
*** wie Position 2.6.4
als Austrittspodest
Menge: 5,000 m²

**2.6.6 WEST - Mittelstützen**
Mittelstützen als in Köcherfundamente eingespannte HEB-Stützen herstellen, liefern und montieren.

Mittelstützen bestehend aus:

1 Stück  HEB 300
  Länge 4.300 mm
1 Stück  Fußplatte als Montagehilfe
  bestehend aus 2 Flachstahlplatten
  500 x 200 x 20 mm
  mit je 2 Langlochbohrungen, Maße 12 x 50 mm
  und mit je 2 Klebeanker M12, Länge mind. 150mm,
  in den Betonuntergrund zu befestigen
  (somit pro Stütze 4 Stück M12 Klebeanker)

Die Montage der HEB Stützen erfolgt in die bauseitig erstellten Köcherfundamente, Köchermaße 400 x 400 x 800 mm.
Nach dem Ausrichten und Justieren der Stützen erfolgt der Verguss mit Quellmörtel. Das Vergießen mit geeignetem Quellmörtel und das Abziehen auf OK Fundament sind in diese Position mit einzukalkulieren.
Menge: 2,000 Stk

**2.6.7 WEST - Anschlusslaschen**
Anschlusslaschen an den HEB-Träger oder den Rechteckprofilen des Tragrostes herstellen liefern und montieren.

Anschlusslaschen bestehend aus:
1 Stück  Schwert
  Flachstahl 400 x 160 x 15 mm
  senkrecht an HEB-Träger oder Rechteckrohr
  des Tragrosts geschweißt
  je zwei Stück Bohrungen, d= 12 mm

In die Position sind je 2 Schrauben M12 zur Verbindung der Anschlussschwerter mit den Wangen der Treppe einzukalkulieren.

Hinweise:
Montageort:  Stahlprofile der Fluchtreppe
Oberfläche:  feuerverzinkt und pulverbeschichtet
Menge: 4,000 Stk

**2.6.8 WEST - Träger 2,700 mm**
*** Bezugsbeschreibung
Träger als geschraubte und geschweißte Konstruktion aus
Stahlprofilen, herstellen, liefern und montieren:

Konstruktion bestehend aus:
2 Stück  U-Winkel
  U 160 x 65 x 7,5 mm
  Länge 2.700 mm
4 Stück  Langlochbohrung d= 12mm
4 Stück  M12
4 Stück  Langlochbohrung d= 8 mm

Die beiden U-Winkel der Trägerkonstruktion werden jeweils links und rechts des Anschlussschwertes und den Anschlusslaschen des Tragrosts angeordnet und miteinander verschraubt.

Oberflächenbeschichtung:
feuerverzinkt und pulverbeschichtet

Für diese Arbeiten stehen keine Fassadengerüste zur Verfügung. Der AN muss die Montage mit geeignetem Hubgerät ausführen (siehe Pos. 1.2.2)
Menge: 2,000 Stk

**2.6.9 WEST - Träger 1.400 mm**
*** wie Position 2.6.8
Länge U-Winkel 1.400 mm
Menge: 1,000 Stk

**Ausführungsbeschreibung 13 Konstruktionsbeschreibung senkrechter Tragrost**
*Konstruktionsbeschreibung senkrechter Tragrost*
Die Absturzsicherung und die vertikale Tragkonstruktion an der der Wand abgewandten Seite bildet ein Rost aus senkrechten Rechteckrohren (100x50x5mm), die im Abstand von ca. 230 mm aneinader gereiht und an der Ober- und Unterseite mit waagrechten Flachstahlgurten bzw. L-Winkeln verbunden sind.
Zum Anschluss der Träger sind an mehreren Rechteckrohren Anschlusslaschen zu schweißen.

Zur Sicherstellung der Abstzurzsicherung werden zusätzliche Stäbe aus Flachstahl vorgesehen,
Diese werden an den Wangen der Vorpositionen Treppenlauf 1, Treppenlauf 2 und Treppenlauf 3 verschweißt.

Der Tragrost wird mittels des unteren durchlaufenden L-Winkels auf die Flachstahlabdeckung des Streifenfundaments geschraubt. Die Verschraubung erfolgt in ein Sackloch, Schraubenkopf und Befestigungsstelle sind nach der Montage mit Flüssigkunststoff abzudichten.

**2.6.10 WEST - Senkrechter Tragrost 5.650 mm x 4.640 mm**
*** Bezugsbeschreibung
Senkrechten Tragrost als geschweißte Konstruktion aus Stahlhohlprofilen herstellen, liefern und montieren:

Abmessungen b x h: 5.650 mm x 4.640 mm

Senkrechter Rost bestehend aus:

Tragprofile;  Vierkantrohr, senkrecht
  100 x 50 x 5 mm
  S235JRH (1.0039) nach EN 10219-1/2,
  gem. EN 10025
  Lichter Abstand ca. 230mm
  Oberseite mit Stahldeckel verschweißt

Obergurt  Flachstahl
  Waagrecht
  150/20mm
  mit Vierkantrohren verschweißt

Untergrut  L-Winkel
  waagrecht
  150 x 150 x 15mm
  mit Vierkantrohren verschweißt

Untergurt mittels M12 im Abstand von 800 mm auf Abdeckung der Streifenfundamente schrauben.

Zur Verbindung des Tragrost mit den Trägern sind zudem
6 Stück  Stahlschwerter
  Flachstahl  400 x 160 x 15 mm
  vier Bohrungen d= 12 mm
an dern Viekkantrohnren anzubringen.

Es steht dem AN frei den Tragrost zu unterteilen. Die Anzahl der Elementierungen ist im Zuge der Werkstattplanung darzustellen. Der Aufwand für die Verbindung der unterteilten Elemente ist in diese Positioen mit einzukalkulieren und wird nicht seperat vergütet.
Menge: 1,000 Stk

**2.6.11 WEST - Senkrechter Tragrost an der Querseite, 4.640 mm**
*** wie Position 2.6.10
an den Wangen der Podeste geschweißt,
Rost ohne tragende Funktion

Maße 2.730 x 4.640 mm

Position versteht sich inklusive der zusätzlichen Unterteilungen.
Menge: 1,000 Stk

**2.6.12 WEST - Senkrechter Tragrost an der Querseite, 2.400 mm**
*** wie Position 2.6.10
an den Wangen der Podeste geschweißt,
Rost ohne tragende Funktion

Maße 2.730 x 2.400 mm

Position versteht sich inklusive der zusätzlichen Unterteilungen.
Menge: 1,000 Stk

**2.6.13 WEST - Zusätzliche Unterteilung der Rohrabstände**
Zusätzliche Unterteilung aus Flachstahl, 50 x 10 x 1.500 mm,
im Bereich der Verkehrszonen herstellen, liefern und montieren.

Der Flachstahl ist an den Zargen der Treppenwangen, jeweils ein halbes Feld versetzt zu den Vierkantrohren des Tragrosts, zu schweißen. Der Flachstahl folgt dem Verlauf der Treppen.
Menge: 10,000 lfdm

**2.6.14 WEST - Anschlussschwert**
Anschlussschwert aus verschweißten Stahlprofilen herstellen, liefern und montieren:

Anschlussschwert bestehend aus:
1 Stück  Kopfplatte
  Flachstahl 250 x 220 x 15 mm
  vier Bohrungen, d= 12 mm
1 Stück  Schwert
  Flachstahl 400 x 120 x 15 mm
  senkrecht an Kopfplatte geschweißt
  zwei Stück Bohrungen d= 12 mm
1 Stück  Tropfnase
  Flachstahl  30 x 8 mm
  vierseitig umlaufend an Stahlschwert geschweißt

Jede Kopfplatte ist mit je vier Klebeanker M12, Länge mind. 150 mm, in den Betonuntergrund zu verankern.

Hinweise:
Montageort:  Stahlbetonwände entlang der Fluchtreppe Montagegrund:  Stahlbeton C20/25
Oberfläche:  feuerverzinkt und pulverbeschichtet
 Farbe nach Wahl des AG

Die Lage und Höhe dieses Anschlussschwerts muss mit Lage und Höhe des Treppenlaufs korrespondieren.
Der Veremssungsaufwand bei der Montage ist Teil dieser Position und wird nicht separat vergütet
Menge: 3,000 Stk

**Ausführungsbeschreibung 14 Konstruktionsbeschreibung Abdeckung Streifenfundamt**
*Konstruktionsbeschreibung Abdeckung Streifenfundamt*
Der Tragrost wird auf ein Streifenfundament aus STB montiert.
Das Streifenfundement wird mit einer, die Last abtragenden Abdeckung aus verschweißten Flachstählen versehen.

Die Montage des Tragrosts erfolgt über Sacklöcher in der Abdeckung. Hierfür sind  unterseitig der Abdeckungen Stahlplatten anzuschweißen.
Die Bohrung ist mit Flüsssigkunststoff abzudichten.

Links und rechts der Abdichtung sind Tropfnasen anzuschweißen.

Die Montage der Abdeckung an den Streifenfundamenten erfolgt über beidseitig angebrachte Flachstahllaschen.

**2.6.15 WEST - Abdeckung auf Streifenfundamten**
Abdeckung als geschweißte Flachstahlkonstruktion
herstellen, liefern und montieren

Abdeckung setzt sich zusammen aus:

Abdeckung  Flachstahl
  500 x 20 mm
  waagrecht
Aufdopplung  Flachstahl
  150 x150 x 20 mm
  Abstand alle 1.000 mm

Aufdopplung wird an die Unterkante der Abdeckung geschweißt. Für die Befestigung des Tragrosts sind Sacklöcher, d 12 mm, zu bohren.

Abkantung  2x Flachstahl
  30 x 10 mm
an Abdeckung geschweißt

Befestigungslaschen: 2x Flachstahl
  100 x 150 x 10 mm
  2x Bohrungen d= 12 mm
  2x M12
  Abstand alle 1000 mm

Die lastabtragende Abdeckung muss vollflächig mit Stahlplatten unterfüttert werden.

Nach Abschluss der Montage wird die Abdeckung unterseitg abgedichtet. Dies erfolgt bauseits.
Menge: 10,000 lfdm

*Hinweis: HANDLAUF*
.

**2.6.16 WEST - Fluchttreppe Handlauf gerade**
*** Bezugsbeschreibung
Handlauf waagerecht verlegt, V2A, Durchmesser 42mm,
liefern und montieren-

Oberfläche: Edelstahl gebürstet
Menge: 12,000 lfdm

**2.6.17 WEST - Fluchttreppe Handlauf geneigt**
*** wie Position 2.6.16
Handlauf dem Treppenverlauf folgend

Oberfläche: Edelstahl gebürstet
Menge: 12,000 lfdm

**2.6.18 WEST - Fluchttreppe Handlauf Übergang gerade-geneigt**
Übergang des Handlaufs von waagerecht zu geneigt.
Übergang auf Gehrung gearbeitet und verschweißt, Schweißstellen anschließend schleifen und polieren.
Ausführung ggf. vor Ort auf der Baustelle

Oberfläche: Edelstahl gebürstet
Menge: 8,000 Stk

**2.6.19 WEST - Fluchttreppe Zulage für das Abwinkeln des Handlaufs**
Übergang des Handlaufs von waagerecht zu senkrecht
(90° abgewinkelt).
Übergang auf Gehrung gearbeitet und verschweißt, Schweißstellen anschließend schleifen und polieren.
Ausführung ggf. vor Ort auf der Baustelle

Oberfläche: Edelstahl gebürstet
Menge: 2,000 Stk

**2.6.20 WEST - Fluchttreppe Abschlusskappen der Handlaufrohre**
Abschlusskappen als flache, leicht gewölbte Abschlusskonstruktion aus V2A.
Menge: 2,000 Stk

**2.6.21 WEST - Halter Handlauf in Edelstahl V2A, am Geländer**
Halteelement bestehend aus 90°- gebogenen Edelstahl-Rundstab Ø 10mm, Abwicklungslänge ca. 190mm,
mit angeschweißtem Flachstahl ca. 150mm x 30mm x 10mm,
der an den Geländer-Rahmenwinkel mit jeweils zwei M16 verschraubt wird, e = ca. 1.400mm,
nach vorliegender Planung und statischen Angaben ausgeführt.
Menge: 12,000 Stk

**2.6.22 WEST - Halter Handlauf in Edelstahl, auf baus. Kantholz, an der Stb. Wand**
Halteelement bestehend aus 90°-gebogenen Edelstahl-Rundstab Ø 10mm, Abwicklungslänge ca. 390mm,
mit angeschweißtem Flachstahl ca. 90mm x 80mm x 10mm,
der an bauseitige Kanthölzer mit Holzplatte verschraubt wird, die bauseitig an die Stb.-Wand montiert sind, e = ca. 800mm,
nach vorliegender Planung und statischen Angaben ausgeführt.
Menge: 6,000 Stk

**Ausführungsbeschreibung 15 Konstruktionsbeschreibung Innere Absturzsicherung**
*Konstruktionsbeschreibung Innere Absturzsicherung*
Die dem Treppenauge zugewandte Absturzsicherung erfolgt durch ein von Seilen gehaltenes V2A-Netz .
Das Netz wird über gespannte Stahlseile geführt, die an den HEB-Trägern sowie pro Treppenlauf an einer zusätzlichen Stütze (Flachstahl) befestigt sind.

Das Netz folgt der Treppenneigung.

**2.6.23 WEST - Brüstungsfüllung als Edelstahl-Netze**
Brüstungsfüllung als Edelstahl-Netze herstellen, liefern und montieren.
Die Netze sind durch Edelstahlseile an den Treppenkonstruktionen zu befestigen und durch die Edelstahlseile zu spannen.
Die Maschengröße des Netzes darf bei evtl. Verdrücken nicht größer als 80mm sein.

Das Edelstahlnetz und die Seileinfassung bilden ein System mit einzuleitenden Lasten. Die Abtragung der Kräfte erfolgt in der Vertikalen über die HEB-Stützen und in der Horizontalen über Stahlseile .

Absturzsicherung besteht aus aus:

Stahlnetz:  liegende Maschen
 Maschenweite 40 mm
 bei 60° Öffnungswinkel
 Seildurchmesser 1,5mm
 Knoten mittels Pressklemmen aus Edelstahl
Edelstahlseil  Drahtseil aus Edelstahl d= 8mm,
 6 x19+1SE
 Werkstoffgruppe 1.4401
 Inklusive Spannschlösser nach individuellen
 Herstellerangaben zum Einspannen des
  Netzes.
 Befestigung durch jeweils 2 Anschraubklemmen
 an jedem Rahmenstiel

Der Spalt zwischen Stich des Netzes und des Handlaufs darf maximal 80mm auch durch ein Verdrücken nicht überschreiten.

Ösen zur Aufnahmen der STahlseile jeweils an den HEB Trägern sind mit einzukalkulieren.
Menge: 9,000 m²

**2.6.24 WEST - Zusätzlicher Stab**
Zusätzlicher Stab aus Flaschstahl, 1.500 x 50 x 20 mm, herstellen, liefern und montieren.

Der FLachstahl ist mittig des Treppenlaufs anzuschweißen.
Zwei Ösen zur Aufnahme des Spannseils sind mit vorzusehen.
Menge: 5,000 Stk

### BEREICH 3 WARTUNGSSTEGE AUF DEM DACH

#### Titel 3.1 Laufzonen und Gitteroste

**Ausführungsbeschreibung 16 LAUFZONEN AUF DEM DACH**
*LAUFZONEN AUF DEM DACH*
Zur Wartung und zur Verbindung der einzelnen Fluchttreppen werden Laufzonen auf dem Dach ausgebildet.

Die Lauffläche bilden Gitterroste, die in einer Flachstahlzargenkonstruktion gehalten sind.
Die Flachstahlzargen stehen auf Gewegplatten auf der Dachhaut und sollten durch verstellbare Füße zusätzlich jusitert werden.

Wo von Nöten werden an die Flachstahlzargen Handläufe montiert.

**3.1.1 Zargenkonstruktion der Laufzone**
Zargenkonstruktion der Laufzone auf dem Dach der Mittelschule als geschweißte und verschraubte Konstruktion herstellen, liefern und montieren.

Konstruktion je Meter bestehend aus:

2 Stück  Zarge aus senkrechtem Flachstahl
  150 x 15 mm
2 Stück  Auflager aus waagrechtem Flachstahl
  40 x 15 mm
  an senkrechte Flachstahlzarge geschweißt
1 Stück  Verbindungssteg aus senkrechtem Flachstahl
  100 x 15 x 1.500 mm,
  mit den Flachstählen der Zargen verschweißt
4 Stück  Nivellierfüße verstellbar
  Edelstahl Ø 50mm

Die Zargen werden in Einzellängen von 1.000 mm bis 4.000 mm vorgesehen und sind untereinander mit Flachstahllaschen zu verbinden. Die Anzahl der Teilungen erfolgt im Zuge der Werkstattzeichnung und in Abstimmung mit dem AG/Architekten.
Menge: 55,000 lfdm

**Ausführungsbeschreibung 17 GITTERROSTE**
*GITTERROSTE*
Die Gitterroste spannen zwischen den beiden zuvor beschriebenen Zargenkonstruktionen.
Die Gitteroste sind auf das Raster der Abhängungen hin zu elementieren und an den Auflagerkonsolen mit entsprechenden Klammern zu befestigen.

Die Gitterroste sind als verzinkte Konstruktionen auszuführen.

Oberflächenbeschichtung: feuerverzinkt

Für diese Arbeiten stehen keine Fassadengerüste zur Verfügung. Der AN muss die Montage mit geeignetem Hubgerät ausführen (siehe Pos. 1.2.2).

**3.1.2 Gitterrostebene**
Gitterroste als Schweißpressrost herstellen, liefern und montieren.

Schweißpressrost bestehend aus:
- Tragstab 30 / 3 mm
- Maschenweite 30/10mm,
- rutschhemmende Oberfläche (mind. R11)
- inkl. Befestigungsmaterial
- Oberflächenbehandlung feuerverzinkt
Menge: 85,000 m²

**3.1.3 Handlauf Absturzischerung**
Handlauf als geschraubte und verschweißte Konstruktioen aus Vierkantrohren herstellen, liefern und montieren.

Abstuzsicherung (1m) besteht aus:

1 Stück  Obergurt
  Rechteckrohr 40 x 30 x 4 mm
1 Stück  Mittelholm
  Rechteckrohr 40 x 30 x 4 mm
1 Stück  Geländersteher  40 x 30 x 4 mm
  Höhe 1.250 mm
1 Stück  Anschraubplatte
  Flachstahl 150 x 90 x 10 mm
  4 x Langlochbohrung
  4 x Schrauben M8

Obergurt, Mittelholm und Geländersteher rechtwinklig miteinander verschraubt.

Montage des Geländers nach dem Ausrichten der Zargenkonstruktion.
Menge: 20,000 lfdm

**3.1.4 Zulage für Eckausbildung**
Zulage für die Eckausbildung (Innen- oder Außenecke) der gesamten Laufwegkonstruktion.
Eine Eckausbildung beinhaltet:
- Zargenkonstruktion
- Laufebene
- Handlauf

Ausführung erfolgt auf Gehrung
Menge: 12,000 Stk

### BEREICH 4 ABSTURZSICHERUNG IM INNERN

#### Titel 4.1 Absturzsicherungen am Lichthof

**Ausführungsbeschreibung 18 Konstruktionsbeschreibung**
*Konstruktionsbeschreibung*
Die niedrige und etwas dunkle Aula soll im Zuge der Sanierung durch einen, alle Geschosse bis hin zur Dachhaut durchdringenden, Lichtschacht erhellt werden. Zudem soll dieser Lichthof die Geschossigkeit erlebbar machen.

Wärend auf zwei Seiten Glas-Stahl-Brandschutzelemente und auf einer Seite die KLassenzimmerwände die Absturzsicherungen bilden, muss auf der vierten Seite eine Absturzsicherung errichtet werden.

Diese Absturzsicherung soll möglichst transparent und unauffällig sein.
Die Absturzsicherung setzt sich aus folgenden Elementen zusammen:

- Zargekonstuktion
- Rahmen mit V2A-Netzfüllung
- Handlauf

Alle Stahlelemente sind pulverbeschichtet auszuführen.

Die Flachstahlzarge verläuft dreiseitig, neben den offenen Wandenden auch im Bereich der Stahl-Glas-Elemente, um die Schnittkante des neu geschaffenen Deckenduchbruchs zu kaschieren.

**4.1.1 Zargenkonstruktion**
Zargenkonstruktion als geschweißte und verschraubte Flachstahlkonstruktion herstellen, liefern und montieren.

Konstruktion setzt sich pro Meter zusammen aus:

Zarge  Flachstahl Brennteil
  Höhe 750 mm x 15 mm
Konsolen  Flachstahl
  270 x 100 x 20 mm
  an Zarge geschweißt
  mit 6 Bohrungen, d= 12mm
  und mit 6 Klebeankern M12
  in die Stahlbetondecke befestigt
  im Abstand der Konsolen, a= 800mm
Auflager  L-Winkel
  40 x 60 x 5 mm
  als  Auflager für die Deckenbekleidung
  L-Winkel mit Langloch und Sackloch
i  in der Zarge höhenverstellbar zu montieren

Es ist davon auszugehen, dass die Bestandsdecke Verformungen aufweist, entsprechend sind Ausgleichs- und Unterfütterungen mit Stahlplatten, im Mittel von 20 mm / 1000 mm, in die Position mit einzukalkulieren.
Menge: 23,000 Stk

**4.1.2 Eckausbildung**
Zulage für die Eckausbildung der Zargenkonstruktion,
als geschweißte Eckausbildung (90° und andere Winkel)

Die Ecke ist auf ganzer Höhe zu verschweißen, die Schweißnähte sind zu schleifen und zu spachteln.
Menge: 4,000 Stk

**4.1.3 Stöße der Zarge**
Ausbildung der Stöße duch Überplatten der Konstruktion.

Der Übergang erfolgt durch eine ebengleiche Überblattung:

Für die Überblattung müssen die Wangen jeweils wechselseitig ausgenommen werden.
Maß der Ausklinkung:  200 x 750 x 10 mm.

Beide Blattstöße werden durch 4 Stück M12 Schrauben kraftschlüssig verbunden.

In diese Position sind einzukalkulieren:
2 Stück  Ausklinkungen
 Maß 200 x 750 x 10 mm
 Ausklinkung erfolgt an zwei zu verbindenden
 Flachstahlzargen
4 Stück  Bohrungen, d= 12mm
4 Stück  Senkkopfschrauben M12
Menge: 5,000 Stk

**Ausführungsbeschreibung 19 Konstruktionsbeschreibung Brüstungen**
*Konstruktionsbeschreibung Brüstungen*
Die Absturzbrüstungen werden aus, mit der Zarge zu verbindenden Winkelrahmen, mit einer Füllung aus einen Edelstahlnetz, geschaffen.
Das V2A-Netz wird über Seile, die der Form des Rahmen folgen, befestigt.

Die Verbindung zwischen Zarge und Rahmen erfolgt durch Anschlussschwerter, die auf voller Höhe mit der Zarge verschweißt sind, und an die die Rahmen mit Senkkopfschrauben befestigt werden.

Die Montage des Handlaufs, der auch den Anprall abfangen und in die Konstruktion einleiten soll, erfolgt durch Konsolen, welche zwischen den Rahmen ebenfalls mit Senkkopfschrauben befesitgt werden.

**4.1.4 Brüstungsrahmen Typ 1**
*** Bezugsbeschreibung
Brüstungsrahmen als geschweißte und geschraubte Konstruktion herstellen, liefern und montieren.

Konstruktion besteht aus:

Rahmen  b x h 1.925 x 1.585 mm
  L-Winkel  60 x 40 x 5 mm

Der Rahmen ist in den Ecken auf Gehrung zu arbeiten und ebenengleich zu verschweißen. Die Außenkanten sind zu brechen.

In den Winkeln sind gelochte Flachstahllaschen,
50 x 30 x 5 mm, einzuschweißen. Daran werden die Netze der Folgepositon befestigt.
Menge: 6,000 Stk

**4.1.5 Brüstungsrahmen Typ 2**
*** wie Position 4.1.4
Rahmen  b x h 1.040 x 1.585 mm
Menge: 2,000 Stk

**4.1.6 Brüstungsfüllung als Edelstahl-Netze Typ 1**
*** Bezugsbeschreibung
Brüstungsfüllung als Edelstahl-Netze,
Maße 1.925 x 1.585 mm,
herstellen, liefern und montieren.

Die Netze sind durch Edelstahlseile an den Rahmenkonstruktionen zu befestigen und durch die Edelstahlseile zu spannen.
Die Maschengröße des Netzes darf bei evtl. Verdrücken nicht größer als 80mm sein.

Das Edelstahlnetz und die Seileinfassung bilden ein System mit einzuleitenden Lasten. Die Abtragung der Kräfte über die Laschen und Rahmen der Vorpositionen.

Absturzsicherung besteht aus aus:

Stahlnetz:  liegende Maschen
 Maschenweite 40 mm
 bei 60° Öffnungswinkel
 Seildurchmesser 1,5mm
 Knoten mittels Pressklemmen aus Edelstahl
Edelstahlseil  Drahtseil aus Edelstahl d= 8mm,
 6 x19+1SE
 Werkstoffgruppe 1.4401
 inklusive Spannschlösser nach individuellen
 Herstellerangaben zum Einspannen des
  Netzes.
 Befestigung durch jeweils 2 Anschraubklemmen
 an jedem Rahmenstiel

Der Spalt zwischen Stich des Netzes und des Handlaufs darf maximal 80mm, auch durch ein Verdrücken nicht überschreiten.

Ösen zur Aufnahme der Stahlseile jeweils an den HEB-Trägern sind mit einzukalkulieren.
Menge: 6,000 Stk

**4.1.7 Brüstungsfüllung als Edelstahl-Netze Typ 2**
*** wie Position 4.1.6
Füllungsgröße:  1.040 x 1.585 mm
Menge: 2,000 Stk

**4.1.8 Anschlussschwert**
Anschlussschwert als geschweißte Flachstahlkonstruktion herstellen, liefern und montieren.

Anschlussschwert bestehend aus:

1 Stück  Flachstahl
  60 x 20 mm
  Höhe 370 mm
  beideitig auf ganzer Höhe mit der Zarge
  verschweißt

4 Stück  Bohrungen, d= 6mm
4 Stück  Senkkopfschrauben M6
Menge: 12,000 Stk

**Ausführungsbeschreibung 20 Konstruktionsbeschreibung Handlauf**
*Konstruktionsbeschreibung Handlauf*
Handlaufkonstruktion vor den Brüstungselementen
herstellen, liefern und montieren.

Handlaufkonstruktion bestehend aus:
- zwischen den Brüstungselementen befestigte Konsole
- die Konsolen verbindender Flachstahl
  (muss vor Ort an Wandkonsolen verschweißt werden)
- Handlauf aus gebeiztem Eichenholz,
  rechteckiger Querschnitt

Der Handlauf wird auf den Flachstahl aufgesteckt und mittels geeignetem Kleber verklebt.

Die Konstruktion muss teilweise auf der Baustelle geschweißt werden.
Daher ist eine Farbbeschichtung nach Montage vonnöten.

Die Leistung versteht sich inklusive dieser Farbbeschichtung vor Ort.

Geeignete Maßnahmen zur Vermeidung von Schäden am fertigen Fußboden, den Fenstern und der Wände durch die Schweißarbeiten und Farbbeschichtung (Abdeckungen) sind in die folgenden Positionen mit einzukalkulieren.

Die Gesamtkonstruktion versteht sich inklusive dem nötigen Befestigungsmaterial.

**4.1.9 Anschlusskonsole Handlauf**
Anschlusskonsole für Handlauf
herstellen, liefern und montieren.

Konsole bestehend aus:
- Zwischenstück aus Flachstahl,
  HxBxT 140 mm x 40mm x 20mm
  inkl. 2 Bohrungen zur Befestigung zwischen den
  Brüstungsrahmen
  und geeignete Dübel und Schrauben
- L-förmige Flachstahlkonstuktion als Brennteil
  HxBxT 60/30/mm x 10mm x 65mm
  Eckausbildung mit Radius 10mm

An diese Konsolen wird der Flachstahl der Folgeposition geschweißt. Im Bereich des geneigten Handlaufs muss deshalb das obere Ende der Konsole geneigt ausgeführt werden (siehe hierzu mitgesandtes Detail).
Menge: 12,000 Stk

**4.1.10 Flachstahl**
Flachstahl an die Konsolen der Vorpositon vor Ort geschweißt,
dem Treppenlauf/Treppenpodest folgend,
Flachstahl mit den Maßen HxB 60mm x 5mm
Die Schweißstellen sind sauber nachzuarbeiten und zu polieren.
Menge: 22,000 lfdm

**4.1.11 Zulage Flachstahl Eckausbildung 90°**
Zulage für die Eckausbildung im 90°-Winkel.
Die vor Ort verschweißten Ecken sind nachzuarbeiten, die Kanten zu brechen.
Menge: 2,000 Stk

**4.1.12 Handlauf, Eiche, 50mm x 30mm, Montage auf Flachstahl**
Lieferung und Montage von Holzhandlauf, in unterschiedlichen Längen, Befestigung auf dem Flachstahl der Vorposition, mittels geeignetem Klebemittel. Der Handlauf ist unterseitig entsprechend zu schlitzen/ausnehmen .
Entfernung Achse Handlauf zu Wand ca. 80mm.
Abstand Handlauf von angrenzenden Bauteilen gemäß DIN 18 065.
Verlauf waagrecht bzw. schräg, Einbau im Bereich von Treppenlauf und Zwischenpodest an verputzten oder gespachtelten Stb.-Wänden.
Höhenlage Handlauf:
Der Handlauf ist auf einer Höhe von 0,90m ü. OK FFB zu montieren.
Querschnitt Handlauf: 50mm x 30mm
Die oberen Kanten gerundet 5mm, untere Kante 3mm.
Material: Eiche massiv, dunkel gebeizt, Oberfläche 2x DD-lackiert als Finish.
Menge: 22,000 lfdm

**4.1.13 Zulage Handlauf Eckausbildung, 90**
Zulage für Eckausbildung 90° in der Waagerechten und Senkrechten.
Die Kanten der Eckausbildung sind gebrochen auszuführen,
ggf. ist die Farbbeschichtung nachzuarbeiten.
Menge: 2,000 Stk

**Ausführungsbeschreibung 21 Absturzsicherungen an den Verbindungsbrücken**
*Absturzsicherungen an den Verbindungsbrücken*
Über den Lichthof führen Brücken zu den Klassenräumen.
Die Absturzsicherung dieser Brücken sollen sich formal von den übrigen Absturzsicherungen abheben und sind als glatte Stahltafeln konzipiert.

Die Brüstungen erhalten oberseitig eine waagrechte Flachstahlaufdopplung.

Innenseitig (zu den Laufwegen) wird mit Abstand eine ca. 50 mm kleinere Stahltafel montiert. Der dadurch entstehende Spalt bildet eine gewünschte Schattenfuge.

Sofern Montagestäbe an der äußeren feststehenden Brüstung von Nöten sind, sind diese nach der Montage zu verspachteln, zu schleifen und farbzubeschichten.

Gerüste stehen bauseits nicht zur Verfügung.

**4.1.14 Brüstungselement 1 ( Lang)**
*** Bezugsbeschreibung
Brüstungselement als geschweißte und geschraubte Konstruktion herstellen, liefern und montieren.

Brüstungselement besteht aus:

1 Stück äußere Brüstung
  Flachstahl 10 mm
  Maße b x h 2.220 x 1.470 mm
  5 Stück Bohrungen, d= 12 mm
  5 Stück Klebeanker
  Die Löcher sind nach der Montage zu
  verspachteln, zu schleifen und farbzubeschichten
1 Stück  duchlaufende Anschlusslasche
  Flachstahl  d= 15 mm
  Maße 150 x 2.220 mm
  senkrecht an Brüstungselemente geschweißt
  5 Stück Bohrungen, d= 12mm
  5 Stück Klebeankern M12

1 Stück  innere Brüstung
  Flachstahl 10 mm
  Maße  2.020 mm x 1.010mm
  Kanten gefast

3 Stück  horizontale Abstandshalter
  Vierkantrohr 60 x 40x 4mm
  sowohl mit den äußeren als auch der inneren
  Brüstung verbunden, Schrauben in den
  Sichtbereichen verspachtelt, geschliffen und
  beschichtet

1 Stück  Obergurt
  Flachstahl,  d= 20 mm
  70 x 2.220 mm
  auf äußere Brüstung durchgehend geschweißt,
  Kanten gespachtelt, verschliffen und beschichtet

2 Stück  senkrechte Aufdopplungen
  Flachstahl, d= 20 mm
  70 x 1.100 mm
  auf äußere Brüstung durchgehend geschweißt,
  Kanten gespachtelt, verschliffen und beschichtet,
  zudem sauber mit dem Obergurt verschweißt

2 Stück  Fußpunktausbildung in der Schattenfuge,
  bestehend aus schräg eingschweißtem Flachstahl,
  der von der äußeren zur inneren Brüstung geführt
  wird

EInbauort:
Brücke auf zu den Klassenzimmern auf Ebene +3,85 und +7,70
Menge: 2,000 Stk

**4.1.15 Brüstungselement 2 ( Kurz)**
*** wie Position 4.1.14
Maße b x h 1.950 x 1.470 mm
Menge: 2,000 Stk

#### Titel 4.2 Erhöhung der Geländer

**Ausführungsbeschreibung 22 Konstruktionsbeschreibung Geländererhöhung**
*Konstruktionsbeschreibung Geländererhöhung*
Auf den Stb-Brüstungen müssen Geländererhöhungen eingebaut werden. Diese bestehen aus der geneigten Brüstung folgenden Vierkantrahmen mit einer Füllung aus V2A-Netzen.

Die Vierkantrahmen werden mit einer Flachstahlzarge auf den Stahlbeton-Brüstunbgen befestigt.

**4.2.1 Geländererhöhung Typ 1 - rechteckig**
*** Bezugsbeschreibung
Geländeraufdopplung als geschweißte und geschraubte Konstruktion herstellen, liefern und montieren.

Konstruktion besteht aus:

Rahmen  b x h 1.500 x 700 mm
  L-Winkel  60 x 40 x 5 mm

Der Rahmen ist in den Ecken auf Gehrung zu arbeiten und ebenengleich zu verschweißen. Die Außenkanten sind zu brechen.

In den Winkeln sind gelochte Flachstahllaschen,
50 x 30 x 5 mm, einzuschweißen. Daran werden die Netze der Folgepositon befestigt.
Menge: 6,000 Stk

**4.2.2 Geländererhöhung Typ 2 - rechteckig**
*** wie Position 4.2.1
Rahmen: b x h 1.185x 700 mm
Menge: 2,000 Stk

**4.2.3 Geländererhöhung Typ 3 - rautenförmig**
*** wie Position 4.2.1
rautenförmig, Maße 2.060 x 700 mm
Menge: 5,000 Stk

**4.2.4 Geländererhöhung Typ 4 - sechseckig**
*** wie Position 4.2.1
sechseckig, Maße  1.315 x 250 x 700 mm
Menge: 2,000 Stk

**4.2.5 Brüstungsfüllung als Edelstahl-Netze Typ 1**
*** Bezugsbeschreibung
Brüstungsfüllung als Edelstahl-Netze
Maße 1.500 x 700 mm
herstellen, liefern und montieren.

Die Netze sind durch Edelstahlseile an den Rahmenkonstruktionen zu befestigen und durch die Edelstahlseile zu spannen.
Die Maschengröße des Netzes darf bei evtl. Verdrücken nicht größer als 80mm sein.

Das Edelstahlnetz und die Seileinfassung bilden ein System mit einzuleitenden Lasten. Die Abtragung der Kräfte über die Laschen und Rahmen der Vorpositiione .

Absturzsicherung besteht aus aus:

Stahlnetz:  liegende Maschen
 Maschenweite 40 mm
 bei 60° Öffnungswinkel
 Seildurchmesser 1,5mm
 Knoten mittels Pressklemmen aus Edelstahl
Edelstahlseil  Drahtseil aus Edelstahl d= 8mm,
 6 x19+1SE
 Werkstoffgruppe 1.4401
 Inklusive Spannschlösser nach individuellen
 Herstellerangaben zum Einspannen des
  Netzes.
 Befestigung durch jeweils 2 Anschraubklemmen
 an jedem Rahmenstiel

Der Spalt zwischen Stich des Netzes und des Handlaufs darf maximal 80mm auch durch ein Verdrücken nicht überschreiten.

Ösen zur Aufnahmen der Stahlseile jeweils an den HEB-Trägern sind mit einzukalkulieren.
Menge: 6,000 Stk

**4.2.6 Brüstungsfüllung als Edelstahl-Netze Typ 2**
*** wie Position 4.2.5
Füllungsgröße:  1.185x 700 mm
Menge: 2,000 Stk

**4.2.7 Brüstungsfüllung als Edelstahl-Netze Typ 3**
*** wie Position 4.2.5
rautenförmig,
Füllungsgröße:  2.060 x 700 mm
Menge: 5,000 Stk

**4.2.8 Brüstungsfüllung als Edelstahl-Netze Typ4**
*** wie Position 4.2.5
sechseckig,
Füllungsgröße:  1.315 x 250 x 700 mm
Menge: 2,000 Stk

**Ausführungsbeschreibung 23 HANDLAUF AN TREPPENANLAGE**
*HANDLAUF AN TREPPENANLAGE*
Bei der Treppenanlage handelt es sich um eine über zwei Geschosse reichende, jeweils zweiläufige Treppenanlage.
Die Treppenanlage wird auf einer Steite von Massivbauteilen begrenzt.

Für alle im Folgenden beschriebenen Montagearbeiten sind die Montagegerüste für die sichere Leistungserbringung mit einzurechnen.
Siehe auch Pläne in den LV-Anlagen.

Konstruktionsbeschreibung Handlauf

Handlaufkonstruktion an bestehenden Stahlbetonwänden liefern und einbauen.

Handlaufkonstruktion bestehend aus:
- Wandkonsolen
- die Wandkonsolen verbindender Flachstahl (muss vor Ort an Wandkonsolen verschweißt werden)
- Handlauf aus gebeiztem Eichenholz, rechteckiger Querschnitt
  Der Handlauf wird auf den Flachstahl aufgesteckt und mittels geeignetem Kleber verklebt.

Die Konstruktion muss teilweise auf der Baustelle geschweißt werden. Daher ist eine Farbbeschichtung nach Montage vonnöten. Die Leistung versteht sich inklusive dieser Farbbeschichtung vor Ort.

Geeignete Maßnahmen zur Vermeidung von Schäden am fertigen Fußboden, den Fenstern und der Wände durch die Schweißarbeiten und Farbbeschichtung (Abdeckungen) sind in die folgenden Positionen mit einzukalkulieren.

Die Gesamtkonstruktion versteht sich inklusive dem nötigen Befestigungsmaterial.

**4.2.9 Wandkonsole**
Wandkonsole bestehend aus:
- Anschraubplatte aus Flachstahl,
  HxBxT 80mm x 50mm x 10mm
  inkl. 2 Bohrungen zur Befestigung an der Wand
  und geeignete Dübel und Schrauben
  Befestigungsgrund Ziegelmauerwerk/ Stahlbeton
- L-förmige Flachstahlkonstuktion als Brennteil
  HxBxT 60/30/mm x 10mm x 65mm
  Eckausbildung mit Radius 10mm

An diese Konsolen wird der Flachstahl der Folgeposition geschweißt. Im Bereich des geneigten Handlaufs muss deshalb das obere Ende der Konsole geneigt ausgeführt werden (siehe hierzu mitgesandtes Detail).
Menge: 26,000 Stk

**4.2.10 Flachstahl**
Flachstahl an die Konsolen der Vorpositon vor Ort geschweißt, dem Treppenlauf/Treppenpodest folgend,
Flachstahl mit den Maßen HxB 60mm x 5mm
Die Schweißstellen sind sauber nachzuarbeiten und zu polien.
Menge: 24,000 m

**4.2.11 Zulage Flachstahl Übergang waagrecht/senkrecht/geneigt**
Zulage für die Übergänge von waagrecht zu senkrecht bzw. von waagrecht zu geneigtem Flachstahl. Die Übergänge sind vor Ort zu schweißen, die Schweißnähte nachzuarbeiten und zu polieren.
Menge: 12,000 Stk

**4.2.12 Zulage Flachstahl Eckausbildung 90°**
Zulage wie vorbeschrieben, jedoch für die Eckausbildung im 90°-Winkel. Die vor Ort verschweißten Ecken sind nachzuarbeiten, die Kanten zu brechen.
Menge: 6,000 Stk

**4.2.13 Handlauf, Eiche, 50mm x 30mm, Montage auf Flachstahl**
Lieferung und Montage von Holzhandlauf, in unterschiedlichen Längen, Befestigung auf dem Flachstahl der Vorposition, mittels geeignetem Klebemittel. Der Handlauf ist unterseitig entsprechend zu schlitzen/ausnehmen .

Entfernung Achse Handlauf zu Wand ca. 80mm.
Abstand Handlauf von angrenzenden Bauteilen gemäß DIN 18 065.

Verlauf waagrecht bzw. schräg, Einbau im Bereich von Treppenlauf und Zwischenpodest an verputzten oder gespachtelten Stb.-Wänden.

Höhenlage Handlauf:
Der Handlauf ist auf einer Höhe von 0,90m ü. OK FFB zu montieren.

Querschnitt Handlauf: 50mm x 30mm
Die oberen Kanten gerundet 5mm, untere Kante 3mm.
Material: Eiche massiv, dunkel gebeizt, Oberfläche 2x DD-lackiert als Finish.
Menge: 24,000 m

**4.2.14 Zulage Handlauf für Neigungswechsel**
Zulage zu vorbeschriebenem Handlauf aus Eiche,
50mm x 30mm,
für den Bereich des Neigungwechsel von waagrecht zu geneigt bzw. von waagrecht zu senkrecht.
Die Übergänge sind auf Gehrung zu arbeiten und zu verleimen.
Gegebenenfalls ist die Farbbeschichtung vor Ort nachzuarbeiten.
Menge: 12,000 Stk

**4.2.15 Zulage Handlauf Eckausbildung, 90°**
Zulage wie vor beschrieben, jedoch für Eckausbildung 90° in der Waagerechten und Senkrechten.
Die Kanten der Eckausbildung sind gebrochen auszuführen, ggf. ist die Farbbeschichtung nachzuarbeiten.
Menge: 6,000 Stk

**4.2.16 Zulage Handlauf Rückführung, 90 Grad**
Zulage wie vor beschrieben, jedoch für Handlaufrückführungen am Ende des Handlaufs.
Menge: 4,000 Stk

**4.2.17 Systemleiter Lüftungszentrale**
Systemleiter aus geschweißten Aluminium-Hohlprofilen, zur Überwindung des Höhenversatzes innerhalb der Lüftungszentrale, herstellen, liefern und montieren.

Die Leiter besteht aus folgenden Elementen:
2 Stück Holme aus Aluminium
  Vierkantprofile, 100 x 50 x 3 mm
8 Stück Tritte aus Aluminium
  Vierkantprofile, 50 x 50 x 3 mm
  mit geriffelter Anti-Rutsch-Oberfläche
2 Stück Handläufe aus Aluminium
  Rundrohr, d= 40 mm
  mit Abstandshalter auf Holmen befestigt,
  90 cm über die Holmoberkante auskragend
  oberer Abschluss gekröpft
4 Stück Wandhalterungen zur dauerhaften Befestigung
  an der Bestandsbetonwand inkl. geeigntem
  Befestigungsmaterial
Menge: 1,000 Stk
